# Markt Manching
Angebotsaufforderung (GAEB DA 2000 1.2, DA83)
Projekt: 4830 - M
Währung: EUR
Erstellt mit: CaliforniaX by G&W Software AG, CaliforniaX, 27.04.2026

## Zusätzlicher Text
Leistungsverzeichnis

Markt Manching
Erneuerung Kanal am Keltenwall

 |

Baumaßnahme:  Erneuerung Kanal am Keltenwall

Leistung:  Tiefbau, Entwässerungskanalarbeiten, Trinkwasserleitungsarbeiten, Asphaltarbeiten

Vergabestelle:  Markt Manching
  Ingolstädter Straße 2
  85077 Manching

## Zusätzlicher Text
VORBEMERKUNGEN ZUM LEISTUNGSVERZEICHNIS:

1. Anlass zum Bauvorhaben:

Das vorliegende Leistungsverzeichnis beinhaltet sämtliche Arbeiten zur Kanalerneuerung im Bereich "Am Keltenwall" im Markt Manching. Zudem wird die dort verlaufende Trinkwasserleitung erneuert und die Deckschicht der Kreisstraße erneuert.

In Haltung 1150000050 – 1150000053 befindet sich ein gekipptes Eiprofil 400/600 mm. Im Zuge einer Baugrunduntersuchung wurde festgestellt, dass dies auf ein ungeeignetes Verfüllmaterial und einer zu lockeren Verdichtung im Rohrgraben zurückzuführen ist. Da nicht ausgeschlossen werden kann, dass ein ähnliches Schadensbild in den angrenzenden Haltungen auftreten kann, wird der Kanal zwischen Schacht 1150000040 und 1150000060 ebenfalls erneuert. In den betroffenen Haltungen liegt zudem ein starker Fremdwassereintrag vor, welcher auch am Schacht 1150000060 im Zuge der Baufeldbegehung über einen Klarwasserfluss aus dem Zulauf sichtbar ist. Auf einer Länge von ca. 17 m wurde der Kanal bereits im Zuge einer Tiefbaumaßnahme erneuert. Dieser Kanal DN 500 SB (Haltung 1150000053) wird ebenso erneuert, da ein starker Fremdwassereintrag vorliegt.

Die Maßnahme befindet sich "Am Keltenwall" im Bereich des dort liegenden Braunweiher. Die Lage kann den Lageplänen entnommen werden. Im folgenden wird kurz auf die standortspezifischen Besonderheiten eingegangen.

2. Beschreibung der Baumaßnahme:

2.1 Vorbereitende Arbeiten:

Im Vorfeld der Sanierungsmaßnahme sind an verschiedenen Stellen Suchschlitze zur Feststellung der tatsächlichen Leitungsverläufe und Spartenlagen durchzuführen, um den genauen Bestand der Leitungsverläufe zu überprüfen. Weiters ist eine Straßenquerung mit einem Provisorium DN 250 Stahl für die spätere Wasserhaltung zur Einleitung der Grundwasserabsenkung in den Braunweiher herzustellen.

2.2 Erneuerung Mischwasserkanal DN 500:

Die Erneuerung des Hauptkanals zwischen Schacht 1150000040 und 1150000060 erfolgt in konventioneller offener Bauweise unter Verwendung von Stahlbetonrohren DN 500 (bestand Eiprofil 400/600 mm bzw. DN 500 SB) in der bestehenden Trasse. Es ist ein vollständiger Bodenaustausch der vorhandenen Auffüllungen bis auf den natürlichen Kieshorizont in ca. 3,6 m Tiefe sowie eine anschließende Nachverdichtung des Untergrundes mit grobkörnigem Fremdmaterial erforderlich. Die Schachtbauwerke 150000040 bis 150000055 werden als DN 1200 Fertigteilschächte lagegleich neu errichtet, wobei Schacht 1150000053 zugunsten einer längeren Haltung entfällt. Die bestehenden Hausanschlüsse werden mittels PVC-U Sattelstücken an den neuen Hauptkanal angebunden. Der Anschluss an den Bestandsschacht 1150000060 wird mittels Kernbohrung und Verpressdichtung ausgeführt.

Die bestehende Straßenentwässerung wird ebenfalls an den neuen Mischwasserkanal angeschlossen und in ihrer Systematik nicht verändert.

2.3 Wasserhaltung Erneuerung Kanal

Für die Bauausführung ist eine Grundwasserabsenkung vorzusehen, die bei einem Bemessungswasserstand von 363,00 mNN und einem kf-Wert von 10^-3 m/s einen Wasserandrang von ca. 50 l/s pro 10 m Aushubabschnitt bewältigen muss. Die Erfassung des Grundwassers erfolgt über Filterrohre in Pumpensümpfen sowie eine ergänzende Drainageleitung DN 200 unterhalb der Grabensohle, welche nach Abschluss der Arbeiten hohlraumfrei verdämmt wird. Die Ableitung des Wassers erfolgt über ein Absetzbecken in den Braunweiher, wobei die Querung der Verkehrsflächen mittels eines temporär oberflächennah erdverlegten Stahlleerrohrs auszuführen ist; die Einholung der erforderlichen wasserrechtlichen Erlaubnis für die Einleitung obliegt dabei der ausführenden Fachfirma.

2.4 Erneuerung Trinkwasserleitung DN 100 GG

Parallel zur Kanalerneuerung erfolgt die Neuverlegung der Trinkwasserleitung als zuggesicherte duktile Gussleitung DN 100 in einer separaten Trasse, während die bestehende Leitung außer Betrieb gesetzt im Untergrund verbleibt. Die Hausanschlussleitungen werden in Anlehnung an den Bestand in PE100 DN/OD 40 bis zur Grundstücksgrenze erneuert, mittels Anbohrarmaturen mit Hausanschlussschiebern angebunden und über Schweißfittings mit den bestehenden Leitungen DN/OD 25 bzw. 32 verbunden.

2.5 Erneuerung Deckschicht Kreisstraße

Die Fahrbahnsanierung erfolgt durch das Abfräsen der alten Deckschicht (in der Regel 4 cm) und das Aufbringen einer neuen Deckschicht aus Asphalt AC 11, wobei der Aufbau im Bereich des Kanalgrabens dem angrenzenden Bestand angepasst oder bei festgestellter Unterdimensionierung als 12 cm Tragschicht AC 22 mit 4 cm Deckschicht AC 11 ausgeführt wird. Zur Vermeidung von Reflexionsrissen wird die Schnittfuge des Grabens nach Einbau der Tragschicht mit einer ein Meter überlappenden Asphaltarmierung (z. B. Glasphalt) versehen. Während die Deckschicht nahtlos einzubauen ist, werden baubedingte Quernähte zum Bestand geschnitten und mit Heißbitumen vergossen. Zur Sicherstellung des Abflusses bei schwachem Längsgefälle wird die vorhandene Rinne durch eine Granit-Zweizeilerrinne als Pendelrinne ersetzt.

2.6 Verkehrssicherung

Die Verkehrsführung während der Kanal- und Leitungsarbeiten erfolgt über abschnittsweise halbseitige Sperrungen mit Lichtsignalanlage sowie zeitweise Vollsperrungen im Bereich des Zusammenschluss mit dem Bestand im nördlichen Baufeld und während der Deckenbauarbeiten. Eine großräumige Umleitung wird über die B16 (Anschlussstelle Manching Ost) eingerichtet.

3. Vorhandene Spartenleitungen:

Problematisch sind zahlreiche, die Bauarbeiten behindernde, Spartenleitungen deren exakter Verlauf nicht bekannt ist. All jene Leitungen, die aus vorhandenen Papier- oder CAD-Plänen entnommen werden konnten, wurden in den Ausführungsplan übernommen. Für die exakte Lage aber auch die Vollständigkeit kann keine Garantie übernommen werden. Im Zuge der Arbeiten sind daher die Durchführung von Ortungen und Suchschlitzen in Absprache mit der örtlichen Bauüberwachung des AG vorgesehen.

4. Lagerplätze, Zwischenlagerung

Als Lagerplatz können in Absprache mit der Marktgemeinde Manching Lagerflächen (Entfernung zum Baufeld bis ca. 400 m, Bereich Parkplatz am Braunweiher) verwendet werden.

Das Aushubmaterial ist in Haufwerken nach Anweisung des baubegleitenden Schadstoffgutachters zu lagern. Der Schadstoffgutachter wird bauseits gestellt und ist weisungsbefugt. Sämtliche Aufwendungen in Bezug auf separierte Haufwerksbildung, Probeentnahme Gutachter, Beweissicherung etc. sind mit den Einheitspreisen abgegolten.

Nach Abschluss der Maßnahme sind die Zwischenlagerflächen wieder in den ursprünglichen Zustand zu versetzen.

Wasser und Stromanschlüsse sind ausreichend vorhanden. Der Verbrauch wird durch vom Auftragnehmer zu stellende Wasser/Bau-Stromzähler gemessen. Die anfallenden Kosten werden dem AN vom AG in Rechnung gestellt.

5. Planunterlagen:

Dem LV liegen folgende Unterlagen bei, die ausschließlich der Kalkulation dienen:

- 2 Lagepläne Sanierung im Maßstab 1:250
- 1 Lageplan Baustelleneinrichtungsfläche im Maßstab 1:500
- 1 Lageplan Grundwasserabsenkung im Maßstab 1:250
- 2 Lagepläne Asphaltflächenerneuerung im Maßstab 1:250
- 1 Längsschnitt B-B im Maßstab 1:250 / 1:50
- 1 Detailplan Querschnitt A-A im Maßstab 1:50
- 1 Detailplan Querschnitt C-C im Maßstab 1:20
- 1 Detailplan Querschnitt E-E im Maßstab 1:10
- 4 Verkehrskonzeptpläne im Maßstab 1:500 bzw. 1:2000

6. Sonstiges:

Jede Verunreinigung von Flächen ist untersagt. Bei Auf- und Abladearbeiten sind die verwendeten Fahrzeuge zu säubern. Der auf die Straße gefallene Schmutz ist umgehend zu entfernen.

Die Arbeiten sind so vorzubereiten, dass sie ohne Unterbrechung durchgeführt werden können. Sollten die Arbeiten dennoch unterbrochen werden, so ist der AG unverzüglich vom Grund der Unterbrechung in Kenntnis zu setzen. An- und Abfahrtskosten werden nur vergütet, wenn die Arbeitsunterbrechung vom AG angeordnet wird.

7. Aufmaß, Baustellendokumentation:

Bautagebuch: Der AN hat ein Bautagebuch zu führen, welches auf Verlangen (i. d. R. wöchentlich) der örtlichen Bauüberwachung vorzulegen ist. Hierin sind auch Anordnungen des AG einzutragen.

Aufmaßblätter: Lieferscheine und/oder Tagesberichte werden nicht als Aufmaß anerkannt. Aufmaßblätter sind haltungsweise mit den Schachtbezeichnungen aus dem Ausführungsprogramm zu erstellen und fortlaufend zu nummerieren. Sie beinhalten die Menge der jeweils erbrachten Leistung und die entsprechende Pos. des LVs. Die Angaben in den Aufmaßblättern sind durch vermaßte Handskizzen zu belegen.

8. Arbeitsschutz/Ausrüstung:

Vor Beginn der Arbeiten ist die Ausrüstung sowohl hinsichtlich Vollständigkeit als auch auf ihren technischen Zustand zu kontrollieren. Um Behinderungen des Arbeitsablaufes durch längere Stillstandszeiten der Baustelle zu verhindern, dürfen die Arbeiten erst dann aufgenommen werden, wenn die Ausrüstung vollzählig vorhanden ist. Den einschlägigen Sicherheitsbestimmungen entsprechende Schutzausrüstungen für das Personal, wie auch Bergegeräte für technisches Gerät sind vorzuhalten. Desweiteren sind Verkehrssicherungen für Straßen- und Fußgängerverkehr vom AN zu stellen und in ausreichender Menge mitzuführen.

9. Abrechnung und Abnahme:

Die Abnahme erfolgt grundsätzlich förmlich gem. §12 VOB/B. Die Inbetriebnahme der sanierten Kanäle ersetzt nicht die Abnahme. Die Abnahme der Kanalsanierungsarbeiten erfolgt erst nach Vorliegen einer lückenlosen TV-Dokumentation der neu gebauten bzw. sanierten Kanäle und sämtlicher geforderter Dichtheitsnachweise.

Aufmaßerstellung:
Sämtlichen Rechnungen sind vollständige Aufmaßunterlagen beizufügen. Die Rechnungsprüfung erfolgt elektronisch. Dazu sind mit jeder Rechnung (Abschlags-, Teil- und Schlussrechnung) das Aufmaß nach REB 23.003 aufzustellen und in der Datenart DA11 nach GAEB zu übergeben.

Aufmaßblätter/Videodokumentation: Sämtliche Leistungen werden auf der Grundlage der Aufmaßblätter und dem Vergleich der entsprechenden Videodokumentation der TV-Abnahmeuntersuchung kontrolliert. Aus Gründen der Zuordenbarkeit ist somit auch im Falle partieller Arbeiten stets die gesamte Haltung zu verfilmen.

Eine Abnahme der Leistungen kann nur erfolgen wenn die Qualität der Videoaufzeichungen eine einwandfreie Beurteilung zulässt. Andernfalls ist einer neuerliche Verfilmung auf Kosten des AN durchzuführen.

Abschlagsrechnungen: Alle Abschlagsrechnungen sind durch Aufmaßblätter einschl. Skizzen und Fotos zu belegen.

Aufstellung Rechnungen: Für die Gewerke Entwässerungskanalarbeiten, Trinkwasserleitungsarbeiten und Asphaltarbeiten sind getrennte Rechnungen zu legen.

10. Örtliche Bauüberwachung:

Die örtliche Bauüberwachung obliegt dem Büro ISAS, 81241 München, Bodenseestraße 29. Für Fragen zum vorliegenden Leistungsverzeichnis steht Ihnen die ISAS Gesellschaft mbH, Ingenieure für Sanierung von Abwassersystemen, Herr Holl unter der Tel. 08362 9166-20 jederzeit gerne telefonisch zur Verfügung.

11. Sorgfaltspflicht zu Materialeinträgen in das Kanalnetz:

Der AN wird ausdrücklich darauf hingewiesen, dass es bei der Durchführung der Kanalarbeiten im Bestand unbedingt zu vermeiden ist, dass Materialreste und/oder Blasen in das Kanalnetz gelangen. Sollte dies in Ausnahmefällen dennoch geschehen, sind der zuständige Kanalbetrieb, der AG sowie die örtliche Bauüberwachung unverzüglich zu informieren, um weitere Maßnahmen abstimmen und die ins Kanalnetz gelangten Materialien einsammeln zu können. Unterbleibt eine solche Meldung, behält sich der Auftraggeber vor, die dadurch entstehenden Kosten dem AN in Rechnung zu stellen.

## Erneueru Am Keltenwall
Datum: 27.04.2026

### 01 TIEFBAUARBEITEN:

*Hinweis*
Das LV besteht wo immer möglich aus Standardleistungsbuchtexten der neuesten Fassung (dynamisierte Texte STLB-Bau). Bei sämtlichen Positionen, also auch dort wo aus technischer Sicht freie Texte verwendet werden müssen, sind sowohl die Materiallieferung als auch der Einbau, bzw. die fachgerechte Montage gemäß Herstellerangabe einzurechnen.

#### 01.01 ALLGEMEINE ARBEITEN:

*Hinweis: 1. BESCHREIBUNG:*
Die in diesem Titel beschriebenen Leistungen beinhalten zusätzliche, besondere Leistungen zum Einrichten und Räumen der Baustelle.

HINWEIS: Das Einrichten, Vorhalten und Räumen der Baustelle einschl. Herstellen aller notwendigen Ver- und Entsorgungsleitungen ist nicht in getrennten Positionen ausgeschrieben, da es sich gem. DIN 18299 VOB/C Nr. 4.1 um Nebenleistungen handelt.

**01.01.0001 Baustelleneinrichtung**
Baustelle für sämtliche, in der Leistungsbeschreibung aufgeführten Leistungen einrichten, vorhalten und räumen für die gesamte Bauzeit.
Menge: 1,000 psch
- 0,500, Kostenverteilung: Kanal
- 0,100, Kostenverteilung: Straße
- 0,400, Kostenverteilung: TW

**01.01.0002 Verkehrsrechtl.Anordnung einholen**
STLB-Bau 2025-10 000
Verkehrsrechtliche Anordnung einholen.
Menge: 1,000 St
- 0,400, Kostenverteilung: Kanal
- 0,300, Kostenverteilung: Straße
- 0,300, Kostenverteilung: TW

**01.01.0003 Verkehrssicherung:**
Verkehrssicherung und Instandhaltung der im Zuge der Maßnahme erforderlichen Verkehrsflächen nach der Straßenverkehrsordnung. In die Position einzurechnen sind Aufbau, Vorhaltung, Umsetzen und Abbau sämtlicher erforderlicher  Verkehrs- und Hinweiszeichen, Abschrankungen, Schutz- und Sicherheitseinrichtungen sowie Beleuchtungen der hierfür aufgestellten Geräte während der Bauzeit. Die Aufwendungen für das Aufstellen von Parkverbotsschildern vor den Arbeiten bzw. um diese zu gewährleisten, sind ebenfalls in die Position einzurechnen.

Ferner einzurechnen sind Ortstermine mit dem Betriebspersonal zur Festlegung von Maßnahmen in verkehrstechnisch schwierigen Bereichen wie Anlieferungen u.a.
Menge: 1,000 psch
- 0,400, Kostenverteilung: Kanal
- 0,300, Kostenverteilung: Straße
- 0,300, Kostenverteilung: TW

**01.01.0004 Zulage Verkehrssicherungseinrichtungen Vollsperrung einer Fahrbahn aufbauen, vorhalten, abbauen:**
Als Zulage zu Pos. 01.01.0003. Verkehrssicherungseinrichtungen zur Vollsperrung einer Fahrbahn der Straße "Am Keltenwall" sowie für die verkehrsgerechte Sicherung von Arbeitsstellen aufgrund behördlicher Anordnungen, aufbauen, vorhalten und abbauen, nach den Richtlinien zur Sicherung von Arbeitsstellen an Straßen (RSA), für die Arbeiten

·  zum Kanalbau im Kreuzungsbereich Am Keltenwall / Zur Au, siehe Plan Verkehrskonzept Vollsperrung, Abschnitt 18-19, Baustellenbereich

·  zum Asphaltdeckenbau im gesamten Baufeld, siehe Plan Verkehrskonzept Asphaltflächenerneuerung - Vollsperrung

Verkehrsschilder, Baken, Leitkegel und Warnleuchten werden gesondert vergütet.
Menge: 1,000 psch
- 0,500, Kostenverteilung: Kanal
- 0,500, Kostenverteilung: Straße

**01.01.0005 Umleitungsbeschilderung aufbauen abbauen:**
Umleitungsbeschilderung, mit Aufstellvorrichtungen, aufbauen abbauen, Ausführung gemäß Anordnung der Behörde, Schilder werden gesondert vergütet.

Gilt für die Zeit der Vollsperrung für Arbeiten in der Straße "Am Keltenwall".  zum Kanalbau im Kreuzungsbereich Am Keltenwall / Zur Au, siehe Plan Verkehrskonzept Vollsperrung, Abschnitt 18-19, Baustellenbereich

Die Umleitung erfolgt über die B 16, Geisenfelder Straße und der Bergstraße.
Menge: 1,000 psch
GW_XX 501: Kanal

**01.01.0006 Umleitungsbeschilderung aufbauen abbauen:**
Umleitungsbeschilderung, mit Aufstellvorrichtungen, aufbauen abbauen, Ausführung gemäß Anordnung der Behörde, Schilder werden gesondert vergütet.

Gilt für die Zeit der Vollsperrung für Arbeiten in der Straße "Am Keltenwall" zum Asphaltdeckenbau im gesamten Baufeld, siehe Plan Verkehrskonzept Asphaltflächenerneuerung - Vollsperrung.

Die Umleitung erfolgt über die B 16, Geisenfelder Straße und der Bergstraße.
Menge: 1,000 psch
GW_XX 501: Straße

**01.01.0007 Transp. Lichtsignalanlage aufbauen abbauen Richtungswechsel automat.Steuerung TypB Abst. 50 m**
STLB-Bau 2025-10 000
Transportable Lichtsignalanlage, temporär, aufbauen und abbauen, für Richtungswechsel, mit automatischer Steuerung, Lichtsignalanlagen mit Signalsicherungen Typ B, TL Transportable Lichtsignalanlagen, Programmierung wird gesondert vergütet, Stromversorgung mit Batteriebetrieb,
Abstand Signalgeber ''50'' m.
Menge: 1,000 St
GW_XX 501: Kanal

**01.01.0008 Transp. Lichtsignalanlage umbauen Richtungswechsel automat.Steuerung TypB Abst. 50 m**
STLB-Bau 2025-10 000
Transportable Lichtsignalanlage, temporär, umbauen, für Richtungswechsel, mit automatischer Steuerung, Lichtsignalanlagen mit Signalsicherungen Typ B, TL Transportable Lichtsignalanlagen, Programmierung wird gesondert vergütet, Stromversorgung mit Batteriebetrieb,
Abstand Signalgeber ''50'' m.
Menge: 1,000 St
GW_XX 501: Kanal

**01.01.0009 Transp. Lichtsignalanlage vorhalten Richtungswechsel automat.Steuerung TypB Abst. 100 m**
STLB-Bau 2025-10 000
Transportable Lichtsignalanlage, temporär, vorhalten, für Richtungswechsel, mit automatischer Steuerung, Lichtsignalanlagen mit Signalsicherungen Typ B, TL Transportable Lichtsignalanlagen, Programmierung wird gesondert vergütet, Stromversorgung mit Batteriebetrieb,
Abstand Signalgeber ''100'' m,
Positionsmenge = Produkt aus ''1''
(Vorhaltemenge)
mal ''6''
(Vorhaltedauer).
Menge: 6,000 StWo
GW_XX 501: Kanal

**01.01.0010 Programmierung LSA**
STLB-Bau 2025-10 000
Programmierung der Lichtsignalanlage auf Grundlage der Genehmigungsplanung.
Menge: 1,000 St
- 0,500, Kostenverteilung: Kanal
- 0,500, Kostenverteilung: TW

**01.01.0011 Schutzzaun versetzbar Kunststoff H 1m aufstellen räumen**
STLB-Bau 2025-10 000
Schutzzaun, versetzbar, als Absperrschranke gemäß Technischer Lieferbedingungen (TL Absperrschranken), aus Kunststoff, mit Standfüßen, Zaunoberkante über Oberfläche Gelände 1 m, aufstellen und räumen.
Menge: 56,000 m
GW_XX 501: Straße

**01.01.0012 Schutzzaun versetzbar Kunststoff H 1m vorhalten, umsetzen**
Schutzzaun, versetzbar, als Absperrschranke gemäß Technischer Lieferbedingungen (TL Absperrschranken), aus Kunststoff, mit Standfüßen, Zaunoberkante über Oberfläche Gelände 1 m, vorhalten und innerhalb der einzelnen Baufelder umsetzen, Vorhaltedauer: über die gesamte Bauzeit.
Menge: 56,000 m
GW_XX 501: Straße

**01.01.0013 Schutzzaun versetzbar Kunststoff H 1m aufstellen räumen**
STLB-Bau 2025-10 000
Schutzzaun, versetzbar, als Absperrschranke gemäß Technischer Lieferbedingungen (TL Absperrschranken), aus Kunststoff, mit Leuchtstutzen, mit Standfüßen, Zaunoberkante über Oberfläche Gelände 1 m, aufstellen und räumen.
Menge: 69,000 m
GW_XX 501: Kanal

**01.01.0014 Schutzzaun versetzbar Kunststoff H 1m vorhalten, umsetzen**
Schutzzaun, versetzbar, als Absperrschranke gemäß Technischer Lieferbedingungen (TL Absperrschranken), aus Kunststoff, mit Leuchtstutzen, mit Standfüßen, Zaunoberkante über Oberfläche Gelände 1 m, vorhalten und innerhalb der einzelnen Baufelder umsetzen, Vorhaltedauer: über die gesamte Bauzeit.
Menge: 69,000 m
GW_XX 501: Kanal

**01.01.0015 Schutzzaun versetzbar Stahlrohrrahmen verz Vergitterung H 2m aufstellen räumen**
STLB-Bau 2025-10 000
Schutzzaun, versetzbar, auf befestigtem Untergrund, aus Einzelelementen mit verzinktem Stahlrohrrahmen und Vergitterung, verschraubt, mit Standfüßen, Zaunoberkante über Oberfläche Gelände 2 m, aufstellen und räumen.
Menge: 130,000 m
- 52,000, Kostenverteilung: Kanal
- 39,000, Kostenverteilung: Straße
- 39,000, Kostenverteilung: TW

**01.01.0016 Schutzzaun versetzbar Stahlrohrrahmen verz Vergitterung H 2m vorhalten, umsetzen**
Schutzzaun, versetzbar, auf befestigtem Untergrund, aus Einzelelementen mit verzinktem Stahlrohrrahmen und Vergitterung, verschraubt, Zaunoberkante über Oberfläche Gelände 2 m, vorhalten und innerhalb der einzelnen Baufelder umsetzen, Vorhaltedauer: über die gesamte Bauzeit.
Menge: 130,000 m
- 52,000, Kostenverteilung: Kanal
- 39,000, Kostenverteilung: Straße
- 39,000, Kostenverteilung: TW

**01.01.0017 Verkehrseinr. temporär Leitbord Leitbake RA2 Pfeilbake Warnleuchten aufbauen abbauen**
STLB-Bau 2025-10 000
Verkehrseinrichtung nach StVO, temporär, Leitbord mit Leitbake, TL Leitbaken, spezifischer Rückstrahlwert RA2 DIN EN 12899-1, als Pfeilbake, beidseitig, mit Warnleuchten, TL Warnleuchten, Lichtfarbe gelb, eine Leuchte, aufbauen und abbauen.
Menge: 3,000 St
GW_XX 501: Kanal

**01.01.0018 Verkehrseinr. temporär Leitbord Leitbake RA2 Pfeilbake Warnleuchten vorhalten, umsetzen**
Verkehrseinrichtung nach StVO, temporär, Leitbord mit Leitbake, TL Leitbaken, spezifischer Rückstrahlwert RA2 DIN EN 12899-1, als Pfeilbake, beidseitig, mit Warnleuchten, TL Warnleuchten, Lichtfarbe gelb, eine Leuchte, vorhalten und innerhalb der einzelnen Baufelder umsetzen, Vorhaltedauer: über die gesamte Bauzeit.
Menge: 3,000 St
GW_XX 501: Kanal

**01.01.0019 Verkehrseinr. temporär Leitkegel H 50cm RA2 Warnleuchten WL5 aufbauen abbauen**
STLB-Bau 2025-10 000
Verkehrseinrichtung nach StVO, temporär, Leitkegel, TL Leitkegel, Höhe 50 cm, spezifischer Rückstrahlwert RA2 DIN EN 12899-1, mit Warnleuchten, TL Warnleuchten, Typ WL5, Lichtfarbe gelb, eine Leuchte, aufbauen und abbauen.
Menge: 20,000 St
GW_XX 501: Kanal

**01.01.0020 Verkehrseinr. temporär Leitkegel H 50cm RA2 Warnleuchten WL5 vorhalten, umsetzen**
Verkehrseinrichtung nach StVO, temporär, Leitkegel, TL Leitkegel, Höhe 50 cm, spezifischer Rückstrahlwert RA2 DIN EN 12899-1, mit Warnleuchten, TL Warnleuchten, Typ WL5, Lichtfarbe gelb, eine Leuchte, vorhalten und innerhalb der einzelnen Baufelder umsetzen, Vorhaltedauer: über die gesamte Bauzeit.
Menge: 20,000 St
GW_XX 501: Kanal

**01.01.0021 Verkehrszeichen vorübergehend außer Kraft setzen:**
Verkehrszeichen nach StVO, vorübergehend außer Kraft setzen.
Menge: 5,000 St
GW_XX 501: Straße

**01.01.0022 Verkehrslenkungs- Wegweisertafel vorübergehend außer Kraft setzen:**
Verkehrslenkungs- und Wegweisertafel nach StVO, vorübergehend außer Kraft setzen.
Menge: 5,000 St
GW_XX 501: Straße

**01.01.0023 Verkehrslenkungs- Wegweisertafel temporär RA2 Fläche 2,5 m² aufstellen, abbauen:**
Verkehrslenkungs- und Wegweisertafel nach StVO, temporär, Spezifischer Rückstrahlwert RA2 DIN EN 12899-1, Fläche Verkehrslenkungs-, Wegweisertafel 2,5 m², mit Aufstellvorrichtung, mit Standsicherheitsnachweis, neben der Fahrbahn, TL Aufstellvorrichtungen, aufbauen und abbauen.
Beinhaltet sind Verkehrslenkungs- und Wegweisertafel die über die in Verkehrszeichenplänen, Regelplänen und Umleitungsplänen erforderlich sind bzw. von der Behörde angeordnet werden.
Menge: 6,000 St
GW_XX 501: Kanal

**01.01.0024 Verkehrslenkungs- Wegweisertafel temporär RA2 Fläche 2,5 m² vorhalten, umsetzen:**
Verkehrslenkungs- und Wegweisertafel nach StVO, temporär, Spezifischer Rückstrahlwert RA2 DIN EN 12899-1, Fläche Verkehrslenkungs-, Wegweisertafel 2,5 m², mit Aufstellvorrichtung, mit Standsicherheitsnachweis, neben der Fahrbahn, TL Aufstellvorrichtungen, vorhalten und innerhalb der einzelnen Baufelder umsetzen, Vorhaltedauer: über die gesamte Bauzeit.
Beinhaltet sind Verkehrslenkungs- und Wegweisertafel die über die in Verkehrszeichenplänen, Regelplänen und Umleitungsplänen erforderlich sind bzw. von der Behörde angeordnet werden.
Menge: 6,000 St
GW_XX 501: Kanal

**01.01.0025 Verkehrszeichen temporär RA2 Größe 2 aufstellen, abbauen:**
Verkehrszeichen nach StVO, temporär, Spezifischer Rückstrahlwert RA2 DIN EN 12899-1, Größe 2 nach Verkehrszeichenkatalog, mit Aufstellvorrichtung, mit Standsicherheitsnachweis, neben der Fahrbahn, TL Aufstellvorrichtungen, aufbauen und abbauen.
Beinhaltet sind Verkehrszeichen die über die in vorbezeichneten Verkehrszeichenplänen, Regelplänen und Umleitungsplänen erforderlich sind bzw. von der Behörde angeordnet werden.
Menge: 60,000 St
GW_XX 501: Kanal

**01.01.0026 Verkehrszeichen temporär RA2 Größe 2 vorhalten, umsetzen:**
Verkehrszeichen nach StVO, temporär, Spezifischer Rückstrahlwert RA2 DIN EN 12899-1, Größe 2 nach Verkehrszeichenkatalog, mit Aufstellvorrichtung, mit Standsicherheitsnachweis, neben der Fahrbahn, TL Aufstellvorrichtungen, vorhalten und innerhalb der einzelnen Baufelder umsetzen, Vorhaltedauer: über die gesamte Bauzeit.
Beinhaltet sind Verkehrszeichen die über die in vorbezeichneten Verkehrszeichenplänen, Regelplänen und Umleitungsplänen erforderlich sind bzw. von der Behörde angeordnet werden.
Menge: 60,000 St
GW_XX 501: Kanal

**01.01.0027 Verkehrszeichen Zusatzzeichen, aufstellen, abbauen:**
Verkehrszeichen nach StVO, Größe 2 nach Verkehrszeichenkatalog, Befestigung an vorh. Träger, TL Aufstellvorrichtungen, aufbauen und abbauen.
Beinhaltet sind Verkehrszeichen die über die in vorbezeichneten Verkehrszeichenplänen, Regelplänen und Umleitungsplänen erforderlich sind bzw. von der Behörde angeordnet werden.
Menge: 40,000 St
GW_XX 501: Kanal

**01.01.0028 Verkehrszeichen Zusatzzeichen vorhalten, umsetzen:**
Verkehrszeichen nach StVO, Größe 2 nach Verkehrszeichenkatalog, Befestigung an vorh. Träger, TL Aufstellvorrichtungen, vorhalten und innerhalb der einzelnen Baufelder umsetzen, Vorhaltedauer: über die gesamte Bauzeit.
Beinhaltet sind Verkehrszeichen die über die in vorbezeichneten Verkehrszeichenplänen, Regelplänen und Umleitungsplänen erforderlich sind bzw. von der Behörde angeordnet werden.
Menge: 45,000 St
GW_XX 501: Kanal

**01.01.0029 Baugrubenabdeck. 16,7kN/m2 Stahl Stahl L 3-4m B 3,5-4m herstellen räumen**
STLB-Bau 2025-10 000
Baugrubenabdeckung als Teilabdeckung, aufgelagert auf Erdreich, für nichtöffentlichen Verkehr, Verkehrslast 16,7 kN/m2, Schrammborde aus Stahl, Profilhöhe 120 mm, Abdeckung mit Stahl, Länge über 3 bis 4 m, Breite über 3,5 bis 4 m, herstellen und räumen.
Menge: 32,000 m2
GW_XX 501: Kanal

**01.01.0030 Baugrubenabdeck. 16,7kN/m2 Stahl Stahl L 3-4m B 3,5-4m vorhalten**
STLB-Bau 2025-10 000
Baugrubenabdeckung als Teilabdeckung, aufgelagert auf Erdreich, für nichtöffentlichen Verkehr, Verkehrslast 16,7 kN/m2, Schrammborde aus Stahl, Profilhöhe 120 mm, Abdeckung mit Stahl, Länge über 3 bis 4 m, Breite über 3,5 bis 4 m, vorhalten,
Positionsmenge = Produkt aus ''32''
(Vorhaltemenge)
mal ''6''
(Vorhaltedauer).
Menge: 192,000 m2Wo
GW_XX 501: Kanal

**01.01.0031 Baugrubenabdeck. 16,7kN/m2 Stahl Stahl L 3-4m B 3,5-4m umsetzen**
STLB-Bau 2025-10 000
Baugrubenabdeckung als Teilabdeckung, aufgelagert auf Erdreich, für nichtöffentlichen Verkehr, Verkehrslast 16,7 kN/m2, Schrammborde aus Stahl, Profilhöhe 120 mm, Abdeckung mit Stahl, Länge über 3 bis 4 m, Breite über 3,5 bis 4 m, umsetzen nach besonderer Anordnung des AG.
Menge: 96,000 m2
GW_XX 501: Kanal

**01.01.0032 Mobile Toilette aufstellen räumen**
STLB-Bau 2025-10 000
Mobile Toilette mit Urinal, aufstellen und räumen.
Menge: 1,000 St
GW_XX 501: Kanal

**01.01.0033 Mobile Toilette vorhalten**
STLB-Bau 2025-10 000
Mobile Toilette mit Urinal, vorhalten, einschl. wöchentlicher Leerung und Reinigung,
Positionsmenge = Produkt aus ''1''
(Vorhaltemenge)
mal ''10''
(Vorhaltedauer).
Menge: 14,000 StWo
- 6,000, Kostenverteilung: Kanal
- 2,000, Kostenverteilung: Straße
- 6,000, Kostenverteilung: TW

*Hinweis: Hinweis Bestandsplan*
Nach Abschluss sämtlicher Arbeiten ist ein vollständiger, vermessener Bestandsplan im System UTM zu übergeben. Hierbei sind folgende Daten zu erheben und darzustellen:
Schmutzwasser/Regenwasser: Sämtliche Deckelhöhen, Höhe/Lage der seitlichen Zu- und Abläufe, Leitungsverlauf Anschlussleitungen, Material, Durchmesser, Gefälle

**01.01.0034 Bestandsplan CAD DWG Datenträger Wechseldatenträger USB**
STLB-Bau 2025-10 070
Bestandsplan erstellen, mit CAD-Programm, Übergabe vor der Abnahme, als Papierzeichnung/Plotterausdruck, einfach, farbig, gefaltet DIN A 4, einschl. Übergabe der Pläne, Schnittstelle DWG, Datenaustausch über Datenträger, USB, Organisation und Verwaltung des Datenaustausches, Layerstrukturen und Zeichnungsebenen.
Menge: 1,000 St
- 0,400, Kostenverteilung: Kanal
- 0,300, Kostenverteilung: Straße
- 0,300, Kostenverteilung: TW

#### 01.02 FREIMACHEN DES BAUFELDES:

*Hinweis: 1. BESCHREIBUNG:*
Die in diesem Titel beschriebenen Leistungen beinhalten das Entfernen der befestigten Oberflächen, den (Teil-) Abbruch von Schächten oder Hindernissen im Erdreich, sowie die Entsorgung der anfallenden Stoffe. Die Arbeiten erfolgen in Teilbereichen entlang der geplanten Kanaltrassen gem. Ausführungsübersichtslageplan.

**01.02.0001 Asphaltoberbau schneiden D 2-5cm**
STLB-Bau 2025-10 080
Asphaltoberbau schneiden, Dicke der Befestigung über 2 bis 5 cm, Ausführung mit Fugenschneidgerät, Entsorgung wird gesondert vergütet.
Menge: 143,000 m
GW_XX 501: Straße

**01.02.0002 Asphaltoberbau schneiden D 15-20cm**
STLB-Bau 2025-10 080
Asphaltoberbau schneiden, Dicke der Befestigung über 15 bis 20 cm, Ausführung mit Fugenschneidgerät, Entsorgung wird gesondert vergütet.
Menge: 712,040 m
- 446,440, Kostenverteilung: Kanal
- 265,600, Kostenverteilung: TW

**01.02.0003 Asphaltoberbau abbrechen und entsorgen D 15-20 cm**
Abbruch des Asphaltoberbaus, im Rahmen einer Teilabbruchmaßnahme, Wichte des Abbruchstoffes DIN EN 1991-1-1 25 kN/m3,
Abbruchdicke: 15 bis 20 cm,
Geräteeinsatz ist möglich, max. Gesamtgewicht der Geräte ohne Beschränkung,
aufgenommene Stoffe sammeln, zerkleinern, max. Kantenlänge bis 60 cm, auf LKW des AN laden, transportieren, entsorgen, zum Lager/zur Anlage nach Wahl des AN,
Abfall ist nicht gefährlich, nicht schadstoffbelastet, RuVA-StB Verwertungsklasse A, Abfallschlüssel nach AVV (Abfallverzeichnis-Verordnung) 170302 Bitumengemische, Mengenermittlung nach Wiegekarte,
die Entsorgungsgebühren werden vom AN übernommen.
Menge: 560,790 m2
- 309,270, Kostenverteilung: Kanal
- 251,520, Kostenverteilung: TW

**01.02.0004 Bitumenh.Befestigung fräsen Fahrbahn T 3,5-4cm nicht schadstoffbelastet 20kN/m3 Stoffe laden LKW AN ges.Vergüt.Entsorg.**
STLB-Bau 2025-10 084
Teilabbruch der bitumenhaltigen Befestigung durch Fräsen, in Fahrbahnen, mit Asphaltdeckschicht aus Asphaltbeton, Tiefe über 3,5 bis 4 cm, nicht schadstoffbelastet,
Abfall ist nicht gefährlich, Flächen reinigen, nicht festhaftende Schichten lösen, Wichte des Abbruchstoffes DIN EN 1991-1-1 20 kN/m3, aufgenommene Stoffe zur Entsorgung sortieren, sammeln, auf LKW des AN laden,
die Entsorgung wird gesondert vergütet.
Menge: 2012,570 m2
GW_XX 501: Straße

**01.02.0005 Erschwernis Kontrollschächte fräsen**
STLB-Bau 2025-10 080
Erschwernis infolge Einbauten durch Kontrollschächte, beim Fräsen.
Menge: 7,000 St
GW_XX 501: Kanal

**01.02.0006 Erschwernis Schieberkappen fräsen**
STLB-Bau 2025-10 080
Erschwernis infolge Einbauten durch Schieberkappen, beim Fräsen.
Menge: 3,000 St
GW_XX 501: TW

**01.02.0007 Erschwernis Straßenabläufe fräsen**
STLB-Bau 2025-10 080
Erschwernis infolge Einbauten durch Straßenabläufe, beim Fräsen.
Menge: 6,000 St
GW_XX 501: Straße

**01.02.0008 Erschwernis Bordrinne fräsen**
Erschwernis infolge Einbauten durch Bordrinne, beim Fräsen.
Menge: 446,000 m
GW_XX 501: Straße

**01.02.0009 abbrechen Bordstein Beton nicht schadstoffbelastet HB15/30 Mörtelbett Rückenstütze 25kN/m3 v.Hand wiederverwendb Stoffe lagern laden LKW AN ges.Vergüt.Entsorg.**
STLB-Bau 2025-10 084
Teilabbruch des Bordsteins aus Beton, nicht schadstoffbelastet,
Abfall ist nicht gefährlich, Zuordnung LAGA Z 0 (uneingeschränkter Einbau), Form HB 15/30, einschl. Mörtelbett und einseitige Rückenstütze, Bettungsdicke 15 cm, Dicke der Rückenstütze 15 cm, Wichte des Abbruchstoffes DIN EN 1991-1-1 25 kN/m3,
Abbruch von Hand/mit handgeführten Kleingeräten, Ausführung erschütterungsarm DIN 4150, lärmarm, Lärmpegel max. 80 dB(A),
aufgenommene Stoffe zur Wiederverwendung sortieren, sammeln, wiederverwendbare Stoffe seitlich lagern, nicht wiederverwendbare Stoffe sammeln, im Behälter des AN lagern, Behältergröße über 1 bis 2 m3, auf LKW des AN laden,
die Entsorgung wird gesondert vergütet.
Menge: 16,000 m
GW_XX 501: TW

**01.02.0010 Bordstein aus Granit einbauen, HB 15/30**
Bordstein aus Granit einbauen, Form HB 15/30, einschl. Fundament und einseitige Rückenstütze aus Beton, Ausführung in Einzelabschnitten, Länge bis 5 m, seitlich gelagert.
Menge: 16,000 m
GW_XX 501: TW

**01.02.0011 abbrechen Bordstein Beton nicht schadstoffbelastet EF6/25 Mörtelbett Rückenstütze 25kN/m3 v.Hand wiederverwendb Stoffe lagern laden LKW AN ges.Vergüt.Entsorg.**
STLB-Bau 2025-10 084
Teilabbruch des Bordsteins aus Beton, nicht schadstoffbelastet,
Abfall ist nicht gefährlich, Zuordnung LAGA Z 0 (uneingeschränkter Einbau), Form EF 6/25, einschl. Mörtelbett und einseitige Rückenstütze, Bettungsdicke 15 cm, Dicke der Rückenstütze 15 cm, Wichte des Abbruchstoffes DIN EN 1991-1-1 25 kN/m3,
Abbruch von Hand/mit handgeführten Kleingeräten, Ausführung erschütterungsarm DIN 4150, lärmarm, Lärmpegel max. 80 dB(A),
aufgenommene Stoffe zur Wiederverwendung sortieren, sammeln, wiederverwendbare Stoffe seitlich lagern, nicht wiederverwendbare Stoffe sammeln, im Behälter des AN lagern, Behältergröße über 1 bis 2 m3, auf LKW des AN laden,
die Entsorgung wird gesondert vergütet.
Menge: 16,000 m
GW_XX 501: TW

**01.02.0012 Bordstein wieder einbauen, EF 6/25**
Bordstein aus Granit einbauen, Form EF 6/25, einschl. Fundament und einseitige Rückenstütze aus Beton, Ausführung in Einzelabschnitten, Länge bis 5 m, seitlich gelagert.
Menge: 16,000 m
GW_XX 501: TW

**01.02.0013 Bordrinne aus Beton B 15-20cm D 150mm Fahrbahn abbrechen 25kN/m3 Geräteeinsatz mgl. laden LKW AN nicht schadstoffbelastet**
Abbruch Bordrinne aus Beton außen, einschl. Bettung/Fundament aus Beton, in Fahrbahnen, im Rahmen einer Teilabbruchmaßnahme, Wichte des Abbruchstoffes DIN EN 1991-1-1 25 kN/m3, Geräteeinsatz ist möglich, max. Gesamtgewicht bis 5 t,
aufgenommene Stoffe sammeln, auf LKW des AN laden,
Abfall ist nicht gefährlich, nicht schadstoffbelastet, Zuordnung Z 0 (uneingeschränkter Einbau),
die Entsorgung wird gesondert vergütet.
Menge: 446,000 m
- 430,000, Kostenverteilung: Straße
- 16,000, Kostenverteilung: TW

**01.02.0014 Pendelrinne 2-zeilig Natursteinpflaster Granit L/B/H 160-200/160/160mm Fahrbahn Fundament Rückenstütze C16/20 D 20+/-2cm Pflasterfugenmörtel zementgeb. einkehren einschlämmen B 10+/-5mm**
STLB-Bau 2025-10 080
Pflasterstreifen als Pendelrinne aus Steinpflaster FGSV ZTV Pflaster-StB und Ergänzung M RR, gebundene Bauweise, Ausführung der Pflasterstreifen nach Anzahl der Zeilen, 2-zeilig, Natursteinpflaster, TL Pflaster-StB, Gesteinsart Granit, Farbton grau, Maße L/B/H 160-200/160/160 mm, Dickenabweichung Klasse 0, in Fahrbahnen, Belastungskategorie C, Tragschicht wird gesondert vergütet, Fundament und einseitige Rückenstütze aus Beton mit einer Zusammensetzung C 16/20 DIN 1045-2, Dicke 20 +/- 2 cm, Breite der Rückenstütze 25 +/- 2 cm, zementgebundenen Pflasterfugenmörtel einkehren und einschlämmen, Fugenbreite 10 +/- 5 mm.
Menge: 446,000 m
- 430,000, Kostenverteilung: Straße
- 16,000, Kostenverteilung: TW

**01.02.0015 Einzeiler aus Naturstein-Großpflaster B 15-20cm D 150mm Fahrbahn abbrechen 24kN/m3 Geräteeinsatz mgl. laden LKW AN nicht schadstoffbelastet**
Abbruch Einzeiler außen, aus Naturstein-Großpflaster, einschl. Bettung/Fundament aus Beton, in Fahrbahnen, im Rahmen einer Teilabbruchmaßnahme, Wichte des Abbruchstoffes DIN EN 1991-1-1 24 kN/m3, Geräteeinsatz ist möglich, max. Gesamtgewicht bis 5 t,
aufgenommene Stoffe sammeln, auf LKW des AN laden,
Abfall ist nicht gefährlich, nicht schadstoffbelastet, Zuordnung Z 0 (uneingeschränkter Einbau),
die Entsorgung wird gesondert vergütet.
Menge: 60,000 m
GW_XX 501: TW

**01.02.0016 Einzeiler wieder einbauen**
Einzeiler wieder einbauen, aus Naturstein-Großpflaster, einschl. Bettung/Fundament aus Beton, in Fahrbahnen, Ausführung in Einzelabschnitten, Länge bis 5 m, seitlich gelagert.
Menge: 60,000 m
GW_XX 501: TW

**01.02.0017 Schacht Beton DN1000/625 Unterteil 1000x1000 mm H 3100 bis 3600 mm abbrechen nicht schadstoffbelastet 24kN/m3 Geräteeinsatz mgl. Stoffe laden LKW AN ges.Vergüt.Entsorg.**
Abbruch des Schachthalses, aus unbewehrtem Beton, Normalbeton, Betonfestigkeitsklasse gemäß Bestandsunterlagen, eine Überschreitung der Betondruckfestigkeit(en) gemäß Bestandsunterlagen im dort zugrunde gelegten Druckfestigkeitssystem (Nennfestigkeiten bzw. charakteristische Festigkeiten) bis zu 2 Druckfestigkeitsklassenstufen ist einzukalkulieren,
Betonfestigkeitsklasse ''C 25/30''
DN 1000/625, Unterteil 1000x1000 mm, Höhe 3100 bis 3600 mm, im Rahmen einer Totalabbruchmaßnahme, nicht schadstoffbelastet,
Abfall ist nicht gefährlich, Zuordnung LAGA Z 0 (uneingeschränkter Einbau), Wichte des Abbruchstoffes DIN EN 1991-1-1 24 kN/m3, Erschwernis gemäß Vorbemerkungen,
Geräteeinsatz ist möglich, max. Gesamtgewicht der Geräte ohne Beschränkung,
aufgenommene Stoffe sammeln, ohne Zerkleinerung, auf LKW des AN laden,
die Entsorgung wird gesondert vergütet.
Menge: 4,000 St
GW_XX 501: Kanal

**01.02.0018 Rohrltg Formstück Kunststoff AD 100-150mm abbrechen nicht schadstoffbelastet v.Hand Stoffe laden transp. LKW AN bis 1km ges.Vergüt.Entsorg.**
STLB-Bau 2025-10 084
Abbruch der Rohrleitung einschl. der Form- und Verbindungsstücke aus Kunststoff, Außendurchmesser über 100 bis 150 mm, im Graben, Verlegetiefe über 1,75 bis 2,5 m, im Rahmen einer Teilabbruchmaßnahme, nicht schadstoffbelastet,
Abfall ist nicht gefährlich,
Abbruch von Hand/mit handgeführten Kleingeräten, Ausführung erschütterungsarm DIN 4150, lärmarm, Lärmpegel max. 80 dB(A), aufgenommene Stoffe zur Entsorgung sortieren, sammeln, im Behälter des AN lagern, Behältergröße nach Wahl des AN, auf LKW des AN laden, transportieren zur zugelassenen Lagerfläche des AG, Transportweg bis 1 km,
die Entsorgung wird gesondert vergütet.
Menge: 15,000 m
GW_XX 501: TW

**01.02.0019 Entwässerungskanal Steinzeug DN200-250 abbrechen nicht schadstoffbelastet v.Hand Stoffe laden LKW AN ges.Vergüt.Entsorg.**
STLB-Bau 2025-10 084
Abbruch des Entwässerungskanals aus Steinzeug, Nenndurchmesser über DN 200 bis DN 250, im Graben, Verlegetiefe bis 1,25 m, im Rahmen einer Totalabbruchmaßnahme, nicht schadstoffbelastet,
Abfall ist nicht gefährlich, Zuordnung LAGA Z 0 (uneingeschränkter Einbau),
Abbruch von Hand/mit handgeführten Kleingeräten,
aufgenommene Stoffe sammeln, auf LKW des AN laden,
die Entsorgung wird gesondert vergütet.
Menge: 26,000 m
GW_XX 501: Kanal

**01.02.0020 Rohrltg Stahlbeton AD 500-600mm abbrechen nicht schadstoffbelastet Geräteeinsatz mgl. Stoffe zerkleinern laden LKW AN ges.Vergüt.Entsorg.**
STLB-Bau 2025-10 084
Abbruch der Rohrleitung aus Stahlbeton, Normalbeton, Betonfestigkeitsklasse gemäß Bestandsunterlagen, eine Überschreitung der Betondruckfestigkeit(en) gemäß Bestandsunterlagen im dort zugrunde gelegten Druckfestigkeitssystem (Nennfestigkeiten bzw. charakteristische Festigkeiten) bis zu 2 Druckfestigkeitsklassenstufen ist einzukalkulieren,
Betonfestigkeitsklasse ''C30/37''
Außendurchmesser über 500 bis 600 mm, im Graben, Verlegetiefe über 2,5 bis 3,5 m, im Rahmen einer Totalabbruchmaßnahme, nicht schadstoffbelastet,
Abfall ist nicht gefährlich, Zuordnung LAGA Z 0 (uneingeschränkter Einbau),
Geräteeinsatz ist möglich, max. Gesamtgewicht der Geräte ohne Beschränkung, Ausführung staubarm TRGS 559,
aufgenommene Stoffe sammeln, zerkleinern, max. Kantenlänge bis 45 cm, auf LKW des AN laden,
die Entsorgung wird gesondert vergütet.
Menge: 171,400 m
GW_XX 501: Kanal

**01.02.0021 Rohrltg Stahlbeton AD 500-600mm abbrechen nicht schadstoffbelastet v.Hand Stoffe zerkleinern laden LKW AN ges.Vergüt.Entsorg.**
STLB-Bau 2025-10 084
Abbruch der Rohrleitung aus Stahlbeton, Normalbeton, Betonfestigkeitsklasse gemäß Bestandsunterlagen, eine Überschreitung der Betondruckfestigkeit(en) gemäß Bestandsunterlagen im dort zugrunde gelegten Druckfestigkeitssystem (Nennfestigkeiten bzw. charakteristische Festigkeiten) bis zu 2 Druckfestigkeitsklassenstufen ist einzukalkulieren,
Betonfestigkeitsklasse ''C30/37''
Außendurchmesser über 500 bis 600 mm, im Graben, Verlegetiefe über 2,5 bis 3,5 m, im Rahmen einer Totalabbruchmaßnahme, nicht schadstoffbelastet,
Abfall ist nicht gefährlich, Zuordnung LAGA Z 0 (uneingeschränkter Einbau),
Abbruch von Hand/mit handgeführten Kleingeräten, Ausführung staubarm TRGS 559,
aufgenommene Stoffe sammeln, zerkleinern, max. Kantenlänge bis 45 cm, auf LKW des AN laden,
die Entsorgung wird gesondert vergütet.
Menge: 5,000 m
GW_XX 501: Kanal

#### 01.03 OBERBODENARBEITEN:

*Hinweis*
1. BESCHREIBUNG:

Die in diesem Titel beschriebenen Leistungen beinhalten den Abtrag und Wiederauftrag von Humus in Grünflächen. Die Arbeiten erfolgen in Teilbereichen gemäß beiliegendem Ausführungslageplan. Die Baufelder sind anfahrbar. Der Oberbodenabtrag ist auf ein Minimum zu beschränken und nur in Abstimmung mit der Bauüberwachung des AG durchzuführen.

**01.03.0001 Oberboden abtragen laden fördern lagern BG1 OU Abtrag-H 10-20cm**
STLB-Bau 2025-10 003
Oberboden, profilgerecht abtragen, laden, fördern und geordnet lagern, Bodengruppe 1 DIN 18915 (organisch), eine Bodengruppe, Bodengruppe 1 OU DIN 18196 (Schluff mit organischen Beimengungen oder organogener Schluff), Abtragshöhe über 10 bis 20 cm, Mengenermittlung nach Aufmaß an der Entnahmestelle.
Menge: 57,000 m2
- 45,000, Kostenverteilung: Kanal
- 12,000, Kostenverteilung: TW

**01.03.0002 Oberboden gelagert laden fördern auftragen BG1 OU D 10-20cm**
STLB-Bau 2025-10 003
Oberboden, zwischengelagert, laden, fördern, profilgerecht auftragen, Bodengruppe 1 DIN 18915 (organisch), eine Bodengruppe, Bodengruppe 1 OU DIN 18196 (Schluff mit organischen Beimengungen oder organogener Schluff), Auftragsdicke über 10 bis 20 cm, Mengenermittlung nach Aufmaß an der Auftragstelle.
Menge: 57,000 m2
- 45,000, Kostenverteilung: Kanal
- 12,000, Kostenverteilung: TW

**01.03.0003 Humus gesiebt liefern auftragen**
Humus, gesiebt, liefern und auftragen, Arbeiten von Hand bzw. mit Kleingerät, Auftragsfläche waagerecht, abgerechnet wird nach Wiegekarte.
Menge: 7,980 t
- 6,300, Kostenverteilung: Kanal
- 1,680, Kostenverteilung: TW

**01.03.0004 Vegetationsfläche planieren D bis 10cm**
STLB-Bau 2025-10 003
Vegetationsfläche unter Massenausgleich planieren, für Rasen, Ab-/Auftragsdicke bis 10 cm, zulässige Abweichung von der Sollhöhe +/- 3 cm.
Menge: 57,000 m2
- 45,000, Kostenverteilung: Kanal
- 12,000, Kostenverteilung: TW

**01.03.0005 Säubern Rasen Gebrauchsrasen Unrat von Hand**
STLB-Bau 2025-10 003
Säubern der Rasenfläche, Gebrauchsrasen, von Unrat aller Art, in Handarbeit, anfallende Stoffe sortieren und zur Abfuhr lagern.
Menge: 57,000 m2
- 45,000, Kostenverteilung: Kanal
- 12,000, Kostenverteilung: TW

**01.03.0006 Rasen ansäen Landschaftsrasen RSM7.1.1**
STLB-Bau 2025-10 003
Rasen ansäen, Landschaftsrasen, RSM Rasen 7.1.1 Landschaftsrasen - Standard ohne Kräuter.
Menge: 57,000 m2
- 45,000, Kostenverteilung: Kanal
- 12,000, Kostenverteilung: TW

**01.03.0007 Rasenflächen abwalzen, wässern**
Rasenflächen nach der Rasenansaat abwalzen und wässern, Arbeiten von Hand.
Menge: 57,000 m2
- 45,000, Kostenverteilung: Kanal
- 12,000, Kostenverteilung: TW

#### 01.04 ERDARBEITEN:

*Hinweis: 1. BESCHREIBUNG:*
Die in diesem Titel beschriebenen Leistungen beinhalten die ERDARBEITEN gemäß dem zugrundeliegenden Ausführungslageplan. Es wird davon ausgegangen, dass ein erheblicher Teil des anfallenden Aushubmaterials abgefahren werden muss. Eine Zwischenlagerung ist vorgesehen und in die Aushubpreise einzurechnen. Die Entsorgung wird gesondert vergütet.

Insbesondere folgende Regelwerke sind zu beachten:

- DIN EN 752
Entwässerungsanlagen außerhalb von Gebäuden

- DIN EN 1610
Verlegung und Prüfung von Abwasserleitungen und -kanälen

- DWA-A 139
Einbau und Prüfung von Abwasserleitungen und -kanälen

- DIN 4124
Baugruben und Gräben
Böschungen, Verbau, Arbeitsraumbreiten

- DIN 18300 VOB/C
Erdarbeiten

- DIN 18303 VOB/C
Verbauarbeiten

2. ZUSÄTZLICHE ABRECHNUNGSRICHTLINIEN:

2.1 Grabenbreiten für Rohrgräben nach DIN EN 1610.

2.2 Bei den Mindestgrabenbreiten nach DIN EN 1610 wird für den Verbau nach Wahl des AN ein Zuschlag von 10 cm je Verbauwand vergütet. Bei größeren Breiten (z. B. Stufengraben o.ä.) wird die planerisch vorgegebene Breite vergütet.

2.3 Für die Berechnung des Aushubes von Rohrgräben wird die Tiefe je Haltung, gemessen an den Aus- bzw. Einläufen in den Schachtbereichen, zzgl. 15 cm (für Rohrwandung und untere Bettungsschicht) abzgl. Oberboden / befestigte Flächen ermittelt. Die Tiefen werden gemittelt und mit der Länge von Schachtmittelpunkt zu Schachtmittelpunkt multipliziert. Der Schachtaushub wird im Überschneidungsbereich in Abzug gebracht.

Die im LV genannten Tiefen sind derart GEMITTELTE TIEFEN!

2.4 Der Aushub für Schächte DN 1000 und größer erfolgt gem. DIN 18300 bzw. DIN 4124. Der Arbeitsraum wird mit 60 cm zzgl. 10 cm für den Verbau vergütet.

Ermittlung der Aushubtiefen bei Schächten:

- DN 1000: GOK-Wasserlauf zzgl. 20 cm für Gerinne und Boden, zzgl. 10 cm Sauberkeitsschicht, abzgl. Oberboden/befestigte Flächen

- DN 1200: GOK-Wasserlauf zzgl. 25 cm für Gerinne und Boden, zzgl. 10 cm Sauberkeitsschicht, abzgl. Oberboden/befestigte Flächen

- DN 1500 und größer: GOK-Wasserlauf zzgl. 30 cm für Gerinne und Boden, zzgl. 10 cm Sauberkeitsschicht, abzgl. Oberboden/befestigte Flächen

Für Schächte kleiner DN 1000 wird KEIN zusätzlicher Aushub abgerechnet. Diese Schächte werden beim Rohrgraben übermessen.

2.5 Suchschlitze werden nur dann voll angerechnet wenn sie nachweislich wieder verfüllt wurden. Ansonsten wird der Suchschlitzaushub mit dem Rohrgrabenaushub gegengerechnet.

2.6 Bei Anschlüssen an bestehende Bauwerke oder Schächte (Altbestand, nicht neu zu errichtende Schächte!) wird pauschal ein Handaushub von 0,25 m3 anerkannt.

2.7 Für den Aushub oberhalb, unterhalb und seitlich von querenden Leitungen, Kabeln oder Kabelbündel wird pauschal ein Handaushub von 0,25 m3/lfm anerkannt. Leitungen und/oder Kabel mit Achsabständen kleiner 40 cm werden dabei als Kabelbündel betrachtet.

2.8 Spartenpläne sind eigenverantwortlich vom AN zu beschaffen. Kabel und Leitungsquerungen sind vor den Aufgrabarbeiten komplett (nach Angaben Spartenpläne) auf die Oberfläche mit Sprühfarbe aufzusprühen. Dieses ist mit einer Farbfotodokumentation für jedes Baufeld zu belegen. Der Aufwand ist in die jeweiligen Positionen einzurechnen.

2.9 Kabel- und Leitungsquerungen sind nach Höhe und Lage zum obenliegenden Schacht einzumessen und unter Angaben von DN und Material in die Aufmaßblätter einzutragen. Solcher Art nicht dokumentierte Kabel oder Leitungen werden nicht vergütet.

2.10 Leitungszone: Rohrbettung und Umhüllung (Seitenverfüllung und Abdeckung) hat bis 15 cm über Rohrscheitel auf ges. Grabenbreite zu erfolgen.

2.11 Auffüllkies wird als Festraummaß vergütet und wird von der vergütbaren Rohrgrabentiefe bis Geländeoberkante unter ABZUG von weiteren, gelieferten Materialien, Oberboden und befestigten Flächen (Rohrumhüllung, Humus, FSK, Trag- und Deckschichten, etc.) abgerechnet!

2.12 Die Abfuhr und Deponierung von überschüssigem Aushubmaterial erfolgt nur in Abstimmung mit dem AG bzw. der örtlichen Bauüberwachung. Maßgebend bleiben die Regelbreiten für Rohrgräben nach DIN EN 1610 bzw. die Aushubbreiten für Schachtbaugruben gem. DIN 18300 bzw. DIN 4124. Darüber hinausgehende Massen werden nicht vergütet. Verdichtungsfähiges Aushubmaterial ist getrennt zu lagern und wird wieder eingebaut.

Auffälliges bzw. verunreinigtes Aushubmaterial ist getrennt in einzelnen Haufwerken zu lagern und wird durch einen Bodengutachter des AG beprobt. Der AN hat hierbei keinerlei Ansprüche auf die Entsorgung.

2.13 Die Arbeiten sind durchwegs in beengten Verhältnissen auszuführen. Bereichsweise sind die Aushubarbeiten nur "über Kopf" möglich. Mehraufwendungen hierfür wie z. B. Einsatz eines Greifers (v.a. im Bereich des Schachtaushubes) sind einzurechnen.

3. MATERIALIEN:

Soweit in der LV-Position verlangt, sind für angelieferte Erdmaterialien Lieferscheine bzw. Wiegekarten vorzulegen. Für angeliefertes Material (z. B. Auffüllkies Bodengruppe GW nach DIN 18196, Sickerkies, Frostschutzkies) ist auf Verlangen die Schadstofffreiheit vor dem Einbau nachzuweisen. Hierzu ist die Vorlage eines Herkunftsnachweises einschl. Deklarationsanalytik (Z O gem. Eckpunkte-Papier, LVGBT) erforderlich.

Für Umrechnungsgewichte wird folgendes festgelegt:

Kies (Gruben, FK, Planiekies)  1,8t/m3 = 0,556 m3/t Rollkies, Filterkies  1,7t/m3 = 0,588 m3/t Sand, Filtersand  1,8t/m3 = 0,556 m3/t Schotter  1,6t/m3 = 0,625 m3/t

**01.04.0001 Boden Suchgraben lösen fördern abkippen planieren 1km Sohlen-B 1-1,5m T bis 2m GW SW**
STLB-Bau 2025-10 002
Boden für Suchgraben nach Abtrag des Oberbaus profilgerecht lösen, laden, zur Kippstelle des AG fördern, abkippen, planieren, Förderweg bis 1 km, Transport über öffentliche Straßen, Abfall ist nicht gefährlich, Zuordnung LAGA Z 2 (eingeschränkter Einbau mit definierten technischen Sicherungsmaßnahmen), Verbau wird gesondert vergütet, Sohlenbreite über 1 bis 1,5 m, Aushubtiefe bis 2 m,
Homogenbereich 2, mit 2 Bodengruppen, Bodengruppe 1 GW DIN 18196 (weitgestuftes Kies-Sand-Gemisch), Bodengruppe 2 SW DIN 18196 (weitgestuftes Sand-Kies-Gemisch), Tiefe oberer Horizont des Homogenbereiches von 0 m, Tiefe unterer Horizont des Homogenbereiches bis 3 m,
Baumaßnahme der Geotechnischen Kategorie 1 DIN 4020, Mengenermittlung nach Aufmaß an der Entnahmestelle.
Menge: 4,256 m3
- 0,800, Kostenverteilung: Kanal
- 3,456, Kostenverteilung: TW

**01.04.0002 Boden Graben Abwasserkanäle lösen laden fördern lagern 1km mit Gerät Sohlen-B 1,5-2m T bis 4m GW SW**
STLB-Bau 2025-10 002
Boden der Gräben für Abwasserkanäle, nach Abtrag des Oberbaus, profilgerecht lösen, laden, fördern, lagern, Förderweg bis 1 km, Arbeiten mit Gerät, Abfall ist nicht gefährlich, nicht schadstoffbelastet, Zuordnung nach Haufwerksbeprobung, Verbau wird gesondert vergütet, mit Behinderung durch Versorgungs-, Entsorgungsleitungen und Kabel, Sicherung wird gesondert vergütet, Breite der Sohle über 1,5 bis 2 m, Abwasserkanäle DIN EN 1610, Aushubtiefe bis 4 m,
Homogenbereich 1, mit 2 Bodengruppen, Bodengruppe 1 GW DIN 18196 (weitgestuftes Kies-Sand-Gemisch), Bodengruppe 2 SW DIN 18196 (weitgestuftes Sand-Kies-Gemisch), Tiefe oberer Horizont des Homogenbereiches von 0 m, Tiefe unterer Horizont des Homogenbereiches bis 4 m,
Baumaßnahme der Geotechnischen Kategorie 1 DIN 4020, Mengenermittlung nach Aufmaß an der Entnahmestelle.
Menge: 927,578 m3
GW_XX 501: Kanal

**01.04.0003 Boden Graben Wasserversorgungsltg lösen laden fördern lagern 1km mit Gerät Sohlen-B 0,6-0,7m T bis 1,5m GW SW**
STLB-Bau 2025-10 002
Boden der Gräben für Wasserversorgungsleitungen, nach Abtrag des Oberbaus, profilgerecht lösen, laden, fördern, lagern, Förderweg bis 1 km, Arbeiten mit Gerät, Abfall ist nicht gefährlich, nicht schadstoffbelastet, Zuordnung nach Haufwerksbeprobung, Verbau wird gesondert vergütet, mit Behinderung durch Versorgungs-, Entsorgungsleitungen und Kabel, Sicherung wird gesondert vergütet, Breite der Sohle über 0,6 bis 0,7 m, Wasserversorgungsleitungen DIN EN 805, Aushubtiefe bis 1,5 m,
Homogenbereich 1, mit 2 Bodengruppen, Bodengruppe 1 GW DIN 18196 (weitgestuftes Kies-Sand-Gemisch), Bodengruppe 2 SW DIN 18196 (weitgestuftes Sand-Kies-Gemisch), Tiefe oberer Horizont des Homogenbereiches von 0 m, Tiefe unterer Horizont des Homogenbereiches bis 4 m,
Baumaßnahme der Geotechnischen Kategorie 1 DIN 4020, Mengenermittlung nach Aufmaß an der Entnahmestelle.
Menge: 405,818 m3
GW_XX 501: TW

**01.04.0004 Boden Baugrube Schächte lösen laden fördern lagern 1km Grundfläche 8-9m2 T bis 3m GW SW**
STLB-Bau 2025-10 002
Boden der Baugrube für Schächte, ab Geländeoberfläche, profilgerecht lösen, laden, fördern, lagern, Verbau wird gesondert vergütet, Förderweg bis 1 km, Abfall ist nicht gefährlich, nicht schadstoffbelastet, Zuordnung nach Haufwerksbeprobung, gemäß Analyse, Aushubgrundfläche über 8 bis 9 m2, Aushubtiefe bis 3 m,
Homogenbereich 2, mit 2 Bodengruppen, Bodengruppe 1 GW DIN 18196 (weitgestuftes Kies-Sand-Gemisch), Bodengruppe 2 SW DIN 18196 (weitgestuftes Sand-Kies-Gemisch), Tiefe oberer Horizont des Homogenbereiches von 0 m, Tiefe unterer Horizont des Homogenbereiches bis 4 m,
Baumaßnahme der Geotechnischen Kategorie 1 DIN 4020.
Menge: 131,434 m3
GW_XX 501: Kanal

**01.04.0005 Boden lösen von Hand bis 1km Abtrag-T 3m GW SI**
STLB-Bau 2025-10 002
Boden ab Geländeoberfläche,
profilgerecht lösen und direkt laden, Arbeiten von Hand, zur zugelassenen Lagerfläche des AG, Abfall ist nicht gefährlich, Zuordnung nach Haufwerksbeprobung, gemäß Analyse, Transportweg bis 1 km, Abtragtiefe bis 3 m,
Homogenbereich 1, mit 2 Bodengruppen, Bodengruppe 1 GW DIN 18196 (weitgestuftes Kies-Sand-Gemisch), Bodengruppe 2 SI DIN 18196 (intermittierend gestuftes Sand-Kies-Gemisch), Tiefe oberer Horizont des Homogenbereiches von 0 m, Tiefe unterer Horizont des Homogenbereiches bis 4 m,
Baumaßnahme der Geotechnischen Kategorie 1 DIN 4020, Mengenermittlung nach Aufmaß an Abtragprofilen.
Menge: 3,900 m3
GW_XX 501: Kanal

**01.04.0006 Unterminieren von Kabelbündeln**
Unterminieren von Kabelbündeln in Leerrohren, Arbeiten von Hand, Breite bis 1,20 m, Tiefe bis 2,5 m, Tiefenlage Kabelbündel bis 1,50 unter GOK.
Menge: 2,000 St
GW_XX 501: Kanal

**01.04.0007 Vorbereitung für Übergang auf Bestand bis DN 150**
Vorhandene Leitung für den Übergang auf die neu zu verlegende Leitung vorbereiten, einzurechnen ist:
- Händisches Freilegen der vorhandenen Leitung
- Rohrschnitt im Graben an bestehender Leitung aus Beton/Steinzeug, bis DN 150
- Säubern der Übergangstelle für den Anschluss
Menge: 23,000 St
- 13,000, Kostenverteilung: Kanal
- 10,000, Kostenverteilung: TW

**01.04.0008 Vorbereitung für Übergang auf Bestand DN 300**
Vorhandene Leitung für den Übergang auf die neu zu verlegende Leitung vorbereiten, einzurechnen ist:
- Händisches Freilegen der vorhandenen Leitung
- Rohrschnitt im Graben an bestehender Leitung aus Beton/Stahlbeton, DN 300
- Säubern der Übergangstelle für den Anschluss
Menge: 1,000 St
GW_XX 501: Kanal

**01.04.0009 Vorbereitung für Übergang auf Bestand DN 350**
Vorhandene Leitung für den Übergang auf die neu zu verlegende Leitung vorbereiten, einzurechnen ist:
- Händisches Freilegen der vorhandenen Leitung
- Rohrschnitt im Graben an bestehender Leitung aus Beton/Stahlbeton, DN 350
- Säubern der Übergangstelle für den Anschluss
Menge: 1,000 St
GW_XX 501: Kanal

**01.04.0010 Bodenhindernis Mauerwerk abbrechen sammeln laden transp. LKW AN bis 1km**
STLB-Bau 2025-10 002
Hindernis im Boden aus Mauerwerk, abbrechen und im Behälter des AN sammeln, auf LKW des AN laden, transportieren zur zugelassenen Lagerfläche des AG, Entsorgung wird gesondert vergütet, Abfall ist nicht gefährlich, Transportweg bis 1 km, Behältergröße nach Wahl des AN.
Menge: 10,000 m3
GW_XX 501: TW

**01.04.0011 Bodenhindernis Beton abbrechen sammeln laden transp. LKW AN bis 1km**
STLB-Bau 2025-10 002
Hindernis im Boden aus Beton, abbrechen und im Behälter des AN sammeln, auf LKW des AN laden, transportieren zur zugelassenen Lagerfläche des AG, Entsorgung wird gesondert vergütet, Abfall ist nicht gefährlich, Transportweg bis 1 km, Behältergröße nach Wahl des AN.
Menge: 5,000 m3
GW_XX 501: TW

**01.04.0012 Bodenhindernis Stahlbeton abbrechen sammeln laden transp. LKW AN bis 1km**
STLB-Bau 2025-10 002
Hindernis im Boden aus Stahlbeton, abbrechen und im Behälter des AN sammeln, auf LKW des AN laden, transportieren zur zugelassenen Lagerfläche des AG, Entsorgung wird gesondert vergütet, Abfall ist nicht gefährlich, Transportweg bis 1 km, Behältergröße nach Wahl des AN.
Menge: 5,000 m3
GW_XX 501: TW

**01.04.0013 Sauberkeitsschicht einbauen verdichten D 10-15cm Füllstoff Kies-Sand-Gemisch liefern**
Sauberkeitsschicht in Baugruben von Schächten profilgerecht einbauen und verdichten, Arbeiten mit Gerät, Schichtdicke über 10 bis 15 cm, zulässige Abweichung von der Sollhöhe +/- 2 cm, Füllstoff, Kies-Sand-Gemisch, liefern.
Abrechnung: quadratisch, Schachtaussendurchmesser zzgl. 20 cm.
Menge: 50,800 m2
GW_XX 501: Kanal

**01.04.0014 Liefern Kies-Sand-Gemisch 0/32**
STLB-Bau 2025-10 002
Liefern von Stoffen frei Baustelle, Mengenermittlung nach Lieferschein, Kies-Sand-Gemisch, natürliche Gesteinskörnung TL Gestein, Körnung 0/32.
Menge: 872,932 m3
- 649,804, Kostenverteilung: Kanal
- 223,128, Kostenverteilung: TW

**01.04.0015 Liefern Schotter-Splitt-Brechsand-Gemisch 0/45**
STLB-Bau 2025-10 002
Liefern von Stoffen frei Baustelle, Mengenermittlung nach Lieferschein, Schotter-Splitt-Brechsand-Gemisch, natürliche Gesteinskörnung TL Gestein, Körnung 0/45.
Menge: 115,272 m3
GW_XX 501: Kanal

**01.04.0016 Untergrund verdichten Graben**
STLB-Bau 2025-10 002
Untergrund verdichten, in Gräben, Verdichtungsgrad mind. DPr 0,95.
Menge: 311,110 m2
GW_XX 501: Kanal

**01.04.0017 Kontrollprüfung Grabensohle Verformungsmodul dynamischer Lastplattendruckversuch**
Kontrollprüfung in Anlehnung ZTV E-StB auf besondere Anordnung des AG, für Grabensohle, Prüfung für Verformungsmodul, mit dynamischem Lastplattendruckversuch TP BF-StB.
Menge: 5,000 St
GW_XX 501: Kanal

*Hinweis*
Verbau für Gräben

**01.04.0018 Grabenverbaugerät H 3,5-4m Sohlen-B 1,5-2m GW SW herstellen rückbauen**
STLB-Bau 2025-10 006
Verbau mit Grabenverbaugerät DIN 4124, Höhe Verbau über 3,5 bis 4 m, Breite der Sohle zwischen den Bekleidungen über 1,5 bis 2 m, 2 Bodengruppen, Bodengruppe 1 GW DIN 18196 (weitgestuftes Kies-Sand-Gemisch), Bodengruppe 2 SW DIN 18196 (weitgestuftes Sand-Kies-Gemisch), herstellen und wieder rückbauen, Stirnverbau wird gesondert vergütet.
Menge: 1382,540 m2
GW_XX 501: Kanal

**01.04.0019 Grabenverbaugerät H 1-1,5m Sohlen-B bis 1m GW SW herstellen rückbauen**
STLB-Bau 2025-10 006
Verbau mit Grabenverbaugerät DIN 4124, Höhe Verbau über 1 bis 1,5 m, Breite der Sohle zwischen den Bekleidungen bis 1 m, 2 Bodengruppen, Bodengruppe 1 GW DIN 18196 (weitgestuftes Kies-Sand-Gemisch), Bodengruppe 2 SW DIN 18196 (weitgestuftes Sand-Kies-Gemisch), herstellen und wieder rückbauen, Stirnverbau wird gesondert vergütet.
Menge: 740,540 m2
GW_XX 501: TW

**01.04.0020 Stirnverbau Grabenverbaugerät H 3,5-4m Sohlen-B 1,5-2m GW SW herstellen rückbauen**
STLB-Bau 2025-10 006
Stirnverbau für Grabenverbaugerät DIN 4124, Höhe Verbau über 3,5 bis 4 m, Breite der Sohle zwischen den Bekleidungen über 1,5 bis 2 m, 2 Bodengruppen, Bodengruppe 1 GW DIN 18196 (weitgestuftes Kies-Sand-Gemisch), Bodengruppe 2 SW DIN 18196 (weitgestuftes Sand-Kies-Gemisch), herstellen und wieder rückbauen.
Menge: 144,000 m2
GW_XX 501: Kanal

*Hinweis*
Verbau für Schächte

**01.04.0021 Verbau einbauen rückbauen Schachtbaugrube T 3,5-4m L 3-4m B 3-4m GW SW**
STLB-Bau 2025-10 006
Verbau DIN 18303 einbauen, Verbau wieder rückbauen, für Schachtbaugrube, Verbautiefe über 3,5 bis 4 m, Baugrubenlänge über 3 bis 4 m, Baugrubenbreite über 3 bis 4 m, 2 Bodengruppen, Bodengruppe 1 GW DIN 18196 (weitgestuftes Kies-Sand-Gemisch), Bodengruppe 2 SW DIN 18196 (weitgestuftes Sand-Kies-Gemisch).
Menge: 103,680 m2
GW_XX 501: Kanal

#### 01.05 ENTSORGUNG:

*Hinweis: 1. BESCHREIBUNG*
Die in diesem Titel beschriebenen Leistungen beinhalten die fachgerechte Entsorgung der anfallenden Stoffe, Aushubmaterial etc. entsprechend den gesetzlichen und behördlichen Bestimmungen.

2. ZUSÄTZLICHE ABRECHNUNGSREGELUNGEN:

2.1 Die Stoffe / das Aushubmaterial ist am Lagerplatz des AG aufzunehmen.

Auffälliges bzw. verunreinigtes Aushubmaterial ist getrennt in einzelnen Haufwerken zu lagern und wird durch einen Bodengutachter des AG beprobt. Abfuhr und Deponierung von verunreinigten Böden wird über nachgewiesene Tonnagen (Original-Wiegekarte!) vergütet. Maßgebend bleiben die Regelbreiten für Rohrgräben nach DIN EN 1610 bzw. die Aushubbreiten für Schächte gem. DIN 18300 bzw. DIN 4124. Darüber hinausgehende Massen werden nicht vergütet.

2.2 Bei nicht gefährlichen Abfällen größer Z0 geht mit dem Lösen bzw. Aufnehmen des Materials die "Sachherrschaft" im Sinne des KrWG an den Auftragnehmer über. Der Auftragnehmer handelt als Abfallerzeuger und nimmt alle damit verbundenen Pflichten wahr, insbesondere die Registerpflicht.

Das Register ist dem AG bis spätestens zur Schlussabnahme in Papierform zu übergeben. Gebühren sowie Kosten für Transport, Verwertung/Entsorgung und Registerführung werden nicht gesondert vergütet. Die Deponie und Wiegekosten sind über Wiege- und Lieferscheine nachzuweisen und mit der Baurechnung ohne Zuschläge in Rechnung zu stellen. Die Bezahlung der Deponiegebühren an den Deponiebetreiber sind durch Bestätigung des Zahlungseingangs durch den Betreiber oder über Überweisungsbeleg nachzuweisen und den Rechnungsunterlagen beizufügen.

2.3 Bei gefährlichen Abfällen geht mit dem Lösen bzw. Aufnehmen des Materials die "Sachherrschaft" im Sinne des KrWG an den Auftragnehmer über. Der Auftragnehmer handelt als Abfallerzeuger und nimmt alle damit verbundenen Pflichten wahr, insbesondere:

- Beantragung der Abfallerzeugernummer und des Entsorgungsnachweis
- Abwicklung des elektronischen Abfall-Nachweisverfahrens (eANV)
- Nachweispflicht / Registerpflicht usw.

Das Register ist dem AG ist zeitnah in Papierform bis spätestens zur Schlussabnahme in elektrischer Form zu übergeben. Gebühren sowie Kosten für Transport, Entsorgung und Nachweisverfahren werden nicht gesondert vergütet. Die Deponie und Wiegekosten sind über Wiege- und Lieferscheine nachzuweisen und mit der Baurechnung ohne Zuschläge in Rechnung zu stellen. Die Bezahlung der Deponiegebühren an den Deponiebetreiber sind durch Bestätigung des Zahlungseingangs durch den Betreiber oder über Überweisungsbeleg nachzuweisen und den Rechnungsunterlagen beizufügen.

**01.05.0001 Abfall nicht gefährlich AVV170504 nicht schadstoffbelastet Z0 LKW AN transp. entsorgen Vergüt.Entsorg. AN**
STLB-Bau 2025-10 087
Bau- und Abbruchabfälle, Boden, Steine und Baggergut,
nicht gefährlich, Abfallschlüssel nach AVV (Abfallverzeichnis-Verordnung) 170504 Boden/Stein,
nicht schadstoffbelastet, Zuordnung LAGA Z 0 (uneingeschränkter Einbau), auf Gelände/Fläche des AG lagernd, laden, mit LKW des AN transportieren, entsorgen, max. Gesamtgewicht ohne Beschränkung, zum zugelassenem Lager oder zur Anlage nach Wahl des AN,
Anlage (Bezeichnung/Ort) '..........'....................................................''
vom Bieter einzutragen,
Vergütung der Entsorgung übernimmt AN, Mengenermittlung nach Wiegekarte.
Menge: 297,441 t
- 231,771, Kostenverteilung: Kanal
- 65,670, Kostenverteilung: TW

**01.05.0002 Abfall nicht gefährlich AVV170504 schadstoffbelastet Z1.1 LKW AN transp. entsorgen Vergüt.Entsorg. AN**
STLB-Bau 2025-10 087
Bau- und Abbruchabfälle, Boden, Steine und Baggergut,
nicht gefährlich, Abfallschlüssel nach AVV (Abfallverzeichnis-Verordnung) 170504 Boden/Stein,
schadstoffbelastet, Zuordnung LAGA Z 1.1 (eingeschränkter offener Einbau, auch in hydrogeologisch ungünstigen Gebieten), Schadstoff PAK TRGS 524, DGUV-Regel 101-004, TRGS 551,
auf Baustelle lagernd, laden, mit LKW des AN transportieren, entsorgen, max. Gesamtgewicht ohne Beschränkung, zum zugelassenem Lager oder zur Anlage nach Wahl des AN,
Anlage (Bezeichnung/Ort) '..........'....................................................''
vom Bieter einzutragen,
Vergütung der Entsorgung übernimmt AN, Mengenermittlung nach Wiegekarte.
Menge: 547,362 t
- 416,021, Kostenverteilung: Kanal
- 131,341, Kostenverteilung: TW

**01.05.0003 Abfall nicht gefährlich AVV170504 schadstoffbelastet Z1.2 LKW AN transp. entsorgen Vergüt.Entsorg. AN**
STLB-Bau 2025-10 087
Bau- und Abbruchabfälle, Boden, Steine und Baggergut,
nicht gefährlich, Abfallschlüssel nach AVV (Abfallverzeichnis-Verordnung) 170504 Boden/Stein,
schadstoffbelastet, Zuordnung LAGA Z 1.2 (eingeschränkter offener Einbau, in hydrogeologisch günstigen Gebieten), Schadstoff PAK TRGS 524, DGUV-Regel 101-004, TRGS 551,
auf Baustelle lagernd, laden, mit LKW des AN transportieren, entsorgen, max. Gesamtgewicht ohne Beschränkung, zum zugelassenem Lager oder zur Anlage nach Wahl des AN,
Anlage (Bezeichnung/Ort) '..........'....................................................''
vom Bieter einzutragen,
Vergütung der Entsorgung übernimmt AN, Mengenermittlung nach Wiegekarte.
Menge: 405,909 t
- 307,403, Kostenverteilung: Kanal
- 98,506, Kostenverteilung: TW

**01.05.0004 Abfall nicht gefährlich AVV170504 schadstoffbelastet Z2 LKW AN transp. entsorgen Vergüt.Entsorg. AN**
STLB-Bau 2025-10 087
Bau- und Abbruchabfälle, Boden, Steine und Baggergut,
nicht gefährlich, Abfallschlüssel nach AVV (Abfallverzeichnis-Verordnung) 170504 Boden/Stein,
schadstoffbelastet, Zuordnung LAGA Z 2 (eingeschränkter Einbau mit definierten technischen Sicherungsmaßnahmen), Schadstoff PAK TRGS 524, DGUV-Regel 101-004, TRGS 551,
auf Baustelle lagernd, laden, mit LKW des AN transportieren, entsorgen, max. Gesamtgewicht ohne Beschränkung, zum zugelassenem Lager oder zur Anlage nach Wahl des AN,
Anlage (Bezeichnung/Ort) '..........'....................................................''
vom Bieter einzutragen,
Vergütung der Entsorgung übernimmt AN, Mengenermittlung nach Wiegekarte.
Menge: 957,884 t
- 728,038, Kostenverteilung: Kanal
- 229,846, Kostenverteilung: TW

**01.05.0005 Abfall nicht gefährlich AVV170504 schadstoffbelastet DKI LKW AN transp. entsorgen Vergüt.Entsorg. AN**
STLB-Bau 2025-10 087
Bau- und Abbruchabfälle, Boden, Steine und Baggergut,
nicht gefährlich, Abfallschlüssel nach AVV (Abfallverzeichnis-Verordnung) 170504 Boden/Stein,
schadstoffbelastet, belastet nach Deponieverordnung für DK I, Schadstoff PAK TRGS 524, DGUV-Regel 101-004, TRGS 551,
auf Baustelle lagernd, laden, mit LKW des AN transportieren, entsorgen, max. Gesamtgewicht ohne Beschränkung, zum zugelassenem Lager oder zur Anlage nach Wahl des AN,
Anlage (Bezeichnung/Ort) '..........'....................................................''
vom Bieter einzutragen,
Vergütung der Entsorgung übernimmt AN, Mengenermittlung nach Wiegekarte.
Menge: 273,681 t
- 208,011, Kostenverteilung: Kanal
- 65,670, Kostenverteilung: TW

**01.05.0006 Abfall nicht gefährlich AVV170102 schadstoffbelastet Z2 LKW AN transp. entsorgen Vergüt.Entsorg. AN**
STLB-Bau 2025-10 087
Bau- und Abbruchabfälle, Beton, Ziegel, Fliesen und Keramik,
nicht gefährlich, Abfallschlüssel nach AVV (Abfallverzeichnis-Verordnung) 170102 Ziegel,
schadstoffbelastet, Zuordnung LAGA Z 2 (eingeschränkter Einbau mit definierten technischen Sicherungsmaßnahmen),
auf Baustelle lagernd, laden, mit LKW des AN transportieren, entsorgen, max. Gesamtgewicht ohne Beschränkung, zum zugelassenem Lager oder zur Anlage nach Wahl des AN,
Anlage (Bezeichnung/Ort) '..........'....................................................''
vom Bieter einzutragen,
Vergütung der Entsorgung übernimmt AN, Mengenermittlung nach Wiegekarte.
Menge: 50,000 t
GW_XX 501: TW

**01.05.0007 Abfall nicht gefährlich AVV170101 nicht schadstoffbelastet Z0 LKW AN transp. entsorgen Vergüt.Entsorg. AN**
STLB-Bau 2025-10 087
Bau- und Abbruchabfälle, Beton, Ziegel, Fliesen und Keramik,
nicht gefährlich, Abfallschlüssel nach AVV (Abfallverzeichnis-Verordnung) 170101 Beton,
nicht schadstoffbelastet, Zuordnung LAGA Z 0 (uneingeschränkter Einbau), auf Gelände/Fläche des AG lagernd, laden, mit LKW des AN transportieren, entsorgen, max. Gesamtgewicht ohne Beschränkung, zum zugelassenem Lager oder zur Anlage nach Wahl des AN,
Anlage (Bezeichnung/Ort) '..........'....................................................''
vom Bieter einzutragen,
Vergütung der Entsorgung übernimmt AN, Mengenermittlung nach Wiegekarte.
Menge: 79,751 t
GW_XX 501: Kanal

**01.05.0008 Abfall nicht gefährlich AVV170103 nicht schadstoffbelastet Z0 LKW AN transp. entsorgen Vergüt.Entsorg. AN**
STLB-Bau 2025-10 087
Bau- und Abbruchabfälle, Beton, Ziegel, Fliesen und Keramik,
nicht gefährlich, Abfallschlüssel nach AVV (Abfallverzeichnis-Verordnung) 170103 Fliesen, Ziegel und Keramik,
nicht schadstoffbelastet, Zuordnung LAGA Z 0 (uneingeschränkter Einbau), auf Gelände/Fläche des AG lagernd, laden, mit LKW des AN transportieren, entsorgen, max. Gesamtgewicht ohne Beschränkung, zum zugelassenem Lager oder zur Anlage nach Wahl des AN,
Anlage (Bezeichnung/Ort) '..........'....................................................''
vom Bieter einzutragen,
Vergütung der Entsorgung übernimmt AN, Mengenermittlung nach Wiegekarte.
Menge: 5,624 t
- 0,624, Kostenverteilung: Kanal
- 5,000, Kostenverteilung: TW

**01.05.0009 Abfall nicht gefährlich AVV170405 nicht schadstoffbelastet LKW AN transp. entsorgen Vergüt.Entsorg. AN**
STLB-Bau 2025-10 087
Bau- und Abbruchabfälle, Metalle,
nicht gefährlich, Abfallschlüssel nach AVV (Abfallverzeichnis-Verordnung) 170405 Eisen/Stahl,
nicht schadstoffbelastet, auf Gelände/Fläche des AG lagernd, laden, mit LKW des AN transportieren, entsorgen, max. Gesamtgewicht ohne Beschränkung, zum zugelassenem Lager oder zur Anlage nach Wahl des AN,
Anlage (Bezeichnung/Ort) '..........'....................................................''
vom Bieter einzutragen,
Vergütung der Entsorgung übernimmt AN, Mengenermittlung nach Wiegekarte.
Menge: 0,640 t
GW_XX 501: Kanal

**01.05.0010 Abfall nicht gefährlich AVV170302 nicht schadstoffbelastet LKW AN transp. entsorgen Vergüt.Entsorg. AN**
STLB-Bau 2025-10 087
Bau- und Abbruchabfälle, Bitumengemische, Kohlenteer und teerhaltige Produkte,
nicht gefährlich, Abfallschlüssel nach AVV (Abfallverzeichnis-Verordnung) 170302 Bitumengemische,
nicht schadstoffbelastet, ohne Festlegung eines Zuordnungskriteriums LAGA/DepVO/EBV/RuVA, auf Gelände/Fläche des AG lagernd, laden, mit LKW des AN transportieren, entsorgen, max. Gesamtgewicht ohne Beschränkung, zum zugelassenem Lager oder zur Anlage nach Wahl des AN,
Anlage (Bezeichnung/Ort) '..........'....................................................''
vom Bieter einzutragen,
Vergütung der Entsorgung übernimmt AN, Mengenermittlung nach Wiegekarte.
Menge: 158,457 t
GW_XX 501: Straße

#### 01.06 SICHERUNG - SPARTEN:

*Hinweis: 1. BESCHREIBUNG:*
Die in diesem Titel beschriebenen Leistungen beinhalten das Sichern der ZAHLREICH vorhandenen Spartenleitungen. ACHTUNG: Neben den im Ausführungslageplan eingetragenen Leitungen sind vermutlich weitere Leitungen vorhanden welche z.T. auch stillgelegt sein können. Die Querungen sind mittels Foto zu dokumentieren und von den Schächten aus exakt am Aufmaßblatt in Lage und Höhe einzumessen. Der Aufwand hierfür ist in die Einheitspreise einzurechnen. Derart nicht dokumentierte Leitungen werden NICHT VERGÜTET!

2. ZUSÄTZLICHE ABRECHNUNGSREGELUNGEN :

2.1 Das Einsanden (Auflager und Überdeckung) freigelegter, querender Leerverrohrungen, Kabel und Druckleitungen im Zuge der Wiederverfüllung von Rohrgräben wird wie folgt vergütet:

bis DA 50 mm  0,25 m3 / lfm
DA 51 - 150 mm  0,45 m3 / lfm
DA 151 - 200 mm  0,48 m3 / lfm
DA 201 - 250 mm  0,50 m3 / lfm

2.2 Das Einsanden (Auflager und Überdeckung) freigelegter, querender Freispiegelleitungen im Zuge der Wiederverfüllung von Rohrgräben wird wie folgt vergütet:

bis DN 150 mm  0,45 m3 / lfm
DN 150 - 200 mm  0,48 m3 / lfm
DN 201 - 250 mm  0,50 m3 / lfm
DN 251 - 300 mm  0,53 m3 / lfm
DN 301 - 350 mm  0,80 m3 / lfm
DN 351 - 400 mm  0,90 m3 / lfm

**01.06.0001 Kabelbündel unter Spannung Fernmeldekabel T bis 1,5m sichern**
STLB-Bau 2025-10 002
Kabelbündel unter Spannung, Fernmeldekabel, Tiefe der Leitungsachse unter Gelände bis 1,5 m, sichern.
Menge: 12,000 St
- 2,000, Kostenverteilung: Kanal
- 10,000, Kostenverteilung: TW

**01.06.0002 Füllstoff einbauen, Sand**
Herstellen von Auflager und Einbettung von querenden und längsverlaufenden Leitungen, Kabeln und Kabelbündel, Leerohrtrassen im Zuge der Wiederverfüllung des Rohrgrabens bzw. der Baugrube.
Füllstoff Sand, Körnung 0/4, Überdeckung im Scheitel 15 cm, Arbeiten mit Gerät.

Einzurechnen ist die Handarbeit eines Helfers zur ständigen Unterstützung.

Abrechnungsmengen siehe Beschreibung zu Titel "Sicherung / Umlegung Sparten".
Menge: 7,536 m3
- 5,036, Kostenverteilung: Kanal
- 2,500, Kostenverteilung: TW

**01.06.0003 Markierung Trasse Trassenband Beschriftung liefern**
STLB-Bau 2025-10 051
Markierung von Kabeltrassen mit Trassenband, in Trassenmitte, mit Beschriftung, einschl. Lieferung, verlegen 40 cm über Kabel.
Menge: 13,200 m
- 3,200, Kostenverteilung: Kanal
- 10,000, Kostenverteilung: TW

#### 01.07 ABWASSERKANALARBEITEN:

*Hinweis: 1. BESCHREIBUNG:*
Die in diesem Titel beschriebenen Leistungen beinhalten die Abwasserkanalarbeiten. Die neu zu verlegenden Haltungen und Leitungen sind aus SB. Die neuen Schächte werden als Fertigteilschächte DN 1200 ausgebildet.

2. ZUSÄTZLICHE ABRECHNUNGSRICHTLINIEN :

2.1. In die Positionen für die Rohrleitungen ist die obere und untere Bettung mit Sand / Riesel einzurechnen.

2.2 Die Abdeckung bei Rohrleitungen hat bis min. 150 mm über Rohrscheitel zu erfolgen.

2.3. Überschiebemuffen werden nur 1 Stk. je Haltung bzw. Leitung vergütet. Sonstige Muffen sind in den Pos. der Rohrleitungen und Formstücke enthalten.

**01.07.0001 Schacht Beton-Stahlbetonfertigteile DN1200 Lastübertragungsel. Steiggang einläufig Steigbügel Stahl niro kunststoffummantelt Steigmaß 250mm Gerinne gerade Beton C40/50 Zulauf DN350 Ablauf DN500 Zulauf DN300 T 3-4m**
STLB-Bau 2025-10 009
Schacht aus Beton-/Stahlbetonfertigteilen DIN EN 1917, DIN 4034-1, Typ 2, rund, DN 1200, mit Schachtunterteil, Schachtringen/Schachtrohr, Übergangsplatte, Auflageringen, Schachthals DN 1200/625, Bauteilverbindung mit Dichtungen aus Elastomeren DIN EN 681-1 und DIN 4060 als Kompressionsdichtung, Dichtungen werkseitig fest eingebaut, gleichmäßige Lastübertragung durch mitgeliefertes Lastübertragungselement, einläufiger Steiggang mit Steigbügeln DIN 19555, aus nichtrostendem Stahl, kunststoffummantelt, Steigmaß 250 mm, Gerinne gerade, Schachtunterteil, Gerinne und Auftritt aus Beton C 40/50, in einem Guss gefertigt, Auftritt in Scheitelhöhe, Zu- und Abläufe sohlgleich, Anschlüsse für gelenkige Einbindung der Zu- und Abläufe mit Muffe, DN 350,
Winkel ''180'' Grad, Ablauf für Rohre aus Stahlbeton, DN 500, mit Seitenzulauf mit gelenkiger Rohreinbindung, aus Beton, DN 300,
Winkel ''90'' Grad, lichte Schachttiefe über 3 bis 4 m.
Menge: 1,000 St
GW_XX 501: Kanal

**01.07.0002 Schacht Beton-Stahlbetonfertigteile DN1200 Lastübertragungsel. Steiggang einläufig Steigbügel Form A Stahl kunststoffummantelt Steigmaß 250mm Gerinne gerade Beton C40/50 Zulauf DN500 Ablauf DN500 T 3-4m**
STLB-Bau 2025-10 009
Schacht aus Beton-/Stahlbetonfertigteilen DIN EN 1917, DIN 4034-1, Typ 2, rund, DN 1200, mit Schachtunterteil, Schachtringen/Schachtrohr, Abdeckplatte, Auflageringen, Bauteilverbindung mit Dichtungen aus Elastomeren DIN EN 681-1 und DIN 4060 als Kompressionsdichtung, Dichtungen werkseitig fest eingebaut, gleichmäßige Lastübertragung durch mitgeliefertes Lastübertragungselement, einläufiger Steiggang mit Steigbügeln DIN 19555, Form A, aus Stahl, kunststoffummantelt, Steigmaß 250 mm, Gerinne gerade, Schachtunterteil, Gerinne und Auftritt aus Beton C 40/50, in einem Guss gefertigt, Auftritt in Scheitelhöhe, Zu- und Abläufe sohlgleich, Anschlüsse für gelenkige Einbindung der Zu- und Abläufe mit Muffe, Zulauf für Rohre aus Stahlbeton, DN 500,
Winkel ''185'' Grad, Ablauf für Rohre aus Stahlbeton, DN 500, lichte Schachttiefe über 3 bis 4 m.
Menge: 1,000 St
GW_XX 501: Kanal

**01.07.0003 Schacht Beton-Stahlbetonfertigteile DN1200 Lastübertragungsel. Steiggang einläufig Steigbügel Form A Stahl kunststoffummantelt Steigmaß 250mm Gerinne gerade Beton C40/50 Zulauf DN500 Ablauf DN500 T 3-4m**
STLB-Bau 2025-10 009
Schacht aus Beton-/Stahlbetonfertigteilen DIN EN 1917, DIN 4034-1, Typ 2, rund, DN 1200, mit Schachtunterteil, Schachtringen/Schachtrohr, Abdeckplatte, Auflageringen, Bauteilverbindung mit Dichtungen aus Elastomeren DIN EN 681-1 und DIN 4060 als Kompressionsdichtung, Dichtungen werkseitig fest eingebaut, gleichmäßige Lastübertragung durch mitgeliefertes Lastübertragungselement, einläufiger Steiggang mit Steigbügeln DIN 19555, Form A, aus Stahl, kunststoffummantelt, Steigmaß 250 mm, Gerinne gerade, Schachtunterteil, Gerinne und Auftritt aus Beton C 40/50, in einem Guss gefertigt, Auftritt in Scheitelhöhe, Zu- und Abläufe sohlgleich, Anschlüsse für gelenkige Einbindung der Zu- und Abläufe mit Muffe, Zulauf für Rohre aus Stahlbeton, DN 500,
Winkel ''180'' Grad, Ablauf für Rohre aus Stahlbeton, DN 500, lichte Schachttiefe über 3 bis 4 m.
Menge: 1,000 St
GW_XX 501: Kanal

**01.07.0004 Schacht Beton-Stahlbetonfertigteile DN1200 Lastübertragungsel. Steiggang einläufig Steigbügel Form A Stahl kunststoffummantelt Steigmaß 250mm Gerinne gerade Beton C40/50 Zulauf DN500 Ablauf DN500 T 2,5-3m**
STLB-Bau 2025-10 009
Schacht aus Beton-/Stahlbetonfertigteilen DIN EN 1917, DIN 4034-1, Typ 2, rund, DN 1200, mit Schachtunterteil, Schachtringen/Schachtrohr, Abdeckplatte, Auflageringen, Bauteilverbindung mit Dichtungen aus Elastomeren DIN EN 681-1 und DIN 4060 als Kompressionsdichtung, Dichtungen werkseitig fest eingebaut, gleichmäßige Lastübertragung durch mitgeliefertes Lastübertragungselement, einläufiger Steiggang mit Steigbügeln DIN 19555, Form A, aus Stahl, kunststoffummantelt, Steigmaß 250 mm, Gerinne gerade, Schachtunterteil, Gerinne und Auftritt aus Beton C 40/50, in einem Guss gefertigt, Auftritt in Scheitelhöhe, Zu- und Abläufe sohlgleich, Anschlüsse für gelenkige Einbindung der Zu- und Abläufe mit Muffe, Zulauf für Rohre aus Stahlbeton, DN 500,
Winkel ''180'' Grad, Ablauf für Rohre aus Stahlbeton, DN 500, lichte Schachttiefe über 2,5 bis 3 m.
Menge: 1,000 St
GW_XX 501: Kanal

**01.07.0005 Schmutzfänger Form F (schwere Ausführung)**
Schmutzfänger DIN 1221 Form F für Schachtabdeckung (schwere Ausführung).
Menge: 4,000 St
GW_XX 501: Kanal

**01.07.0006 Schachtabdeck. Schachthals DN625 D400 rund Guss Beton Einlage Lüftungsöffnung Rahmen rund Guss einwalzbar Einlage einbauen**
STLB-Bau 2025-10 009
Schachtabdeckung, für Schacht DIN EN 1917 und DIN 4034-1 mit Schachthals DN 625, Klasse D 400 DIN EN 124-1, Deckel rund aus Gusseisen DIN EN 124-2, mit werkseitiger Betonfüllung, mit dämpfender Einlage, mit Lüftungsöffnungen, Rahmen rund aus Gusseisen mit verschleißfester Einlage passend zu Deckeln DIN 19584, zum oberflächenbündigem Einbau in bitumenhaltige Fahrbahnbeläge mit Adapterring, höhengerecht in Belag einbauen.
Menge: 4,000 St
GW_XX 501: Kanal

*Hinweis*
Rohre und Formstücke aus STahlbeton

**01.07.0007 Abwasserkanal Stahlbeton K-GM DN500 C40/50 Graben verbaut Bettung Typ1 Bettungs-D 15cm Kies-Sand ob.Schicht Kies-Sand T 1,75-4m**
STLB-Bau 2025-10 009
Abwasserkanal aus Stahlbetonrohren DIN EN 1916 und DIN V 1201, für Mischwasser, Kreisquerschnitt ohne Fuß mit Glockenmuffe, DN 500, Festigkeitsklasse C 40/50, Rohrverbindung als Kompressionsdichtung aus Elastomeren mit dichter Struktur DIN EN 681-1 und DIN 4060, Verlegung DIN EN 1610 in vorh. verbautem Graben, einschl. Bettung Typ 1, Dicke der unteren Bettungsschicht mind. 15 cm, aus Kies-Sand-Gemisch, obere Bettungsschicht aus Kies-Sand-Gemisch, Grabentiefe über 1,75 bis 4 m.
Menge: 181,670 m
GW_XX 501: Kanal

**01.07.0008 Abwasserkanal PVC-U homogen OD DN160 Graben verbaut Bettung Typ1 Bettungs-D 12cm Kies-Sand ob.Schicht Kies-Sand T 1,75-4m**
STLB-Bau 2025-10 009
Abwasserkanal aus PVC-U-Rohren DIN EN 1401-1, homogenes Vollwandrohr, DN/OD 160, Verlegung DIN EN 1610 in vorh. verbauten Graben, einschl. Bettung Typ 1, Dicke der unteren Bettungsschicht mind. 12 cm, aus Kies-Sand-Gemisch, obere Bettungsschicht aus Kies-Sand-Gemisch, Grabentiefe über 1,75 bis 4 m.
Menge: 26,000 m
GW_XX 501: Kanal

**01.07.0009 Kies-Sand-Gemisch Seitenverfüllung Abdeckung Rohr DN400-500 einbauen verdichten D 15cm Sohlen-B 1-1,5m**
STLB-Bau 2025-10 002
Kies-Sand-Gemisch, natürliche Gesteinskörnung TL Gestein, liefern, für Seitenverfüllung und Abdeckung von Rohrleitungen, DIN EN 1610, über DN 400 bis DN 500, profilgerecht einbauen und verdichten, in Graben, Schichtdicke 15 cm, Breite der Sohle über 1 bis 1,5 m.
Menge: 181,670 m
GW_XX 501: Kanal

**01.07.0010 Kies-Sand-Gemisch Seitenverfüllung Abdeckung Rohr DN150-200 einbauen verdichten D 30cm Sohlen-B 0,8-0,9m mit Gerät**
STLB-Bau 2025-10 002
Kies-Sand-Gemisch, natürliche Gesteinskörnung TL Gestein, liefern, für Seitenverfüllung und Abdeckung von Rohrleitungen, DIN EN 1610, über DN 150 bis DN 200, profilgerecht einbauen und verdichten, in Graben, Schichtdicke 30 cm, Breite der Sohle über 0,8 bis 0,9 m, Arbeiten mit Gerät.
Menge: 26,000 m
GW_XX 501: Kanal

**01.07.0011 Sattelstück PVC-U DN/OD160 DN500 nur liefern**
STLB-Bau 2025-10 009
Sattelstück aus PVC-U, Anschluss an PVC-U-Muffe DIN EN 1401-1, zum Anschluss von Rohr aus PVC-U DN OD 160, an Kanalrohr aus Beton/Stahlbeton DN 500, nur liefern.
Menge: 13,000 St
GW_XX 501: Kanal

**01.07.0012 Anschluss Abwasserkanal PVC-U homogen DN160 Kanal Stahlbeton DN500 Anbohren Einbau Stutzen Dichtung**
STLB-Bau 2025-10 009
Anschluss von Abwasserkanal aus PVC-U DIN EN 1401-1 (homogene Vollwandrohre), DN 160, an vorh. Kanal aus Stahlbeton, Kreisquerschnitt ohne Fuß mit Glockenmuffe, DN 500, durch Anbohren und Einbau eines Anschlussstutzens einschl. Dichtung, Lieferung Formstück wird gesondert vergütet, Anschlusswinkel 90 Grad, vorh. Anlage ist in Betrieb.
Menge: 13,000 St
GW_XX 501: Kanal

**01.07.0013 PVC-U-Bogen KGB OD DN160**
STLB-Bau 2025-10 009
Bogen KGB, Formstück aus PVC-U DIN EN 1401-1, DN/OD 160, Anschluss an PVC-U-Muffe DIN EN 1401-1.
Menge: 15,000 St
GW_XX 501: Kanal

**01.07.0014 PVC-U-Überschiebemuffe KGU OD DN160**
STLB-Bau 2025-10 009
Überschiebemuffe KGU, Formstück aus PVC-U DIN EN 1401-1, DN/OD 160, Anschluss an PVC-U-Muffe DIN EN 1401-1.
Menge: 39,000 St
GW_XX 501: Kanal

**01.07.0015 Betongelenkstück C40/50 Spitzende/Muffe L 1m DN300**
STLB-Bau 2025-10 009
Gelenkstück aus Beton, Festigkeitsklasse C 40/50, Ausführung Spitzende/Muffe (SM), Baulänge 1 m, Kreisquerschnitt, DN 300.
Menge: 1,000 St
GW_XX 501: Kanal

**01.07.0016 Betongelenkstück C40/50 Spitzende/Muffe L 1m DN350**
Gelenkstück aus Beton, Festigkeitsklasse C 40/50, Ausführung Spitzende/Muffe (SM), Baulänge 1 m, Kreisquerschnitt, DN 350.
Menge: 1,000 St
GW_XX 501: Kanal

**01.07.0017 Stahlbetongelenkstück Spitzende/Muffe L 1m DN500**
STLB-Bau 2025-10 009
Gelenkstück aus Stahlbeton, Ausführung Spitzende/Muffe (SM), Baulänge 1 m, Kreisquerschnitt, DN 500.
Menge: 8,000 St
GW_XX 501: Kanal

**01.07.0018 Betonpassstück Schnitt auf der Baustelle C40/50 DN300**
STLB-Bau 2025-10 009
Passstück aus Beton, auf der Baustelle schneiden, Festigkeitsklasse C 40/50, Kreisquerschnitt, DN 300.
Menge: 1,000 St
GW_XX 501: Kanal

**01.07.0019 Betonpassstück Schnitt auf der Baustelle C40/50 DN350**
Passstück aus Beton, auf der Baustelle schneiden, Festigkeitsklasse C 40/50, Kreisquerschnitt, DN 350.
Menge: 1,000 St
GW_XX 501: Kanal

**01.07.0020 Stahlbetonpassstück Schnitt auf der Baustelle Korrosionssch. DN500**
STLB-Bau 2025-10 009
Passstück aus Stahlbeton, auf der Baustelle schneiden und geschnittene Bewehrung vor Korrosion schützen, Kreisquerschnitt, DN 500.
Menge: 4,000 St
GW_XX 501: Kanal

**01.07.0021 Passstück Schnitt auf der Baustelle OD DN160**
STLB-Bau 2025-10 009
Passstück für KG-Rohr, Formstück aus PVC-U DIN EN 1401-1, auf der Baustelle schneiden, DN/OD 160, Anschluss an PVC-U-Muffe DIN EN 1401-1.
Menge: 13,000 St
GW_XX 501: Kanal

*Hinweis*
Manschettendichtungen

**01.07.0022 Manschettendichtung DN 150:**
Liefern und Einbauen einer Manschettendichtung, DN 150, einschließlich aller erforderlichen Verbindungsteile.
System BauConnect (Vario-Pipe-Connector) oder gleichwertig
für eine fachgerechte, dichte Verbindung zwischen Altrohr und Neurohr bei unterschiedlichen Materialien bzw. unterschiedlichen Außenwandstärken.
Material: STZ, B, StB, PP, PVC
Menge: 13,000 St
GW_XX 501: Kanal

**01.07.0023 Manschettendichtung DN 300:**
Liefern und Einbauen einer Manschettendichtung, DN 300, einschließlich aller erforderlichen Verbindungsteile.
System BauConnect (Vario-Pipe-Connector) oder gleichwertig
für eine fachgerechte, dichte Verbindung zwischen Altrohr und Neurohr bei unterschiedlichen Materialien bzw. unterschiedlichen Außenwandstärken.
Material: STZ, B, StB, PP, PVC
Menge: 3,000 St
GW_XX 501: Kanal

**01.07.0024 Manschettendichtung DN 350:**
Liefern und Einbauen einer Manschettendichtung, DN 350, einschließlich aller erforderlichen Verbindungsteile.
System BauConnect (Vario-Pipe-Connector) oder gleichwertig
für eine fachgerechte, dichte Verbindung zwischen Altrohr und Neurohr bei unterschiedlichen Materialien bzw. unterschiedlichen Außenwandstärken.
Material: STZ, B, StB, PP, PVC
Menge: 3,000 St
GW_XX 501: Kanal

**01.07.0025 Manschettendichtung DN 500:**
Liefern und Einbauen einer Manschettendichtung, DN 500, einschließlich aller erforderlichen Verbindungsteile.
System BauConnect (Vario-Pipe-Connector) oder gleichwertig
für eine fachgerechte, dichte Verbindung zwischen Altrohr und Neurohr bei unterschiedlichen Materialien bzw. unterschiedlichen Außenwandstärken.
Material: STZ, B, StB, PP, PVC
Menge: 12,000 St
GW_XX 501: Kanal

*Hinweis*
Anschluss an vorhandenen Schacht

**01.07.0026 Kernbohrung Stahlbeton Durchm. 600-700mm T 20-25cm nicht schadstoffbelastet Geräteeinsatz mgl. Stoffe**
STLB-Bau 2025-10 084
Kernbohrung, Untergrundfläche senkrecht, aus Stahlbeton, Normalbeton, Bohrdurchmesser über 600 bis 700 mm, Bohrtiefe über 20 bis 25 cm, nicht schadstoffbelastet,
Abfall ist nicht gefährlich, Zuordnung LAGA Z 0 (uneingeschränkter Einbau), Wichte des Abbruchstoffes DIN EN 1991-1-1 24 kN/m3,
Geräteeinsatz ist möglich, max. Gesamtgewicht bis 5 t, Ausführung innerhalb des Bauwerks, Ausführung im Erdgeschoss,
aufgenommene Stoffe sammeln, ohne Zerkleinerung, auf LKW des AN laden,
die Entsorgung wird gesondert vergütet.
Menge: 1,000 St
GW_XX 501: Kanal

**01.07.0027 Einbau Gelenkstück, SB, DN500, in Bestandsschacht**
Einbau Gelenkstück aus Stahlbeton, Festigkeitsklasse C 40/50, Ausführung Spitzende/Muffe (SM), Baulänge 1 m, Kreisquerschnitt, DN 500,
wasserdichter Einbau in Kernbohrung DN 700, Verspachteln des Einbindebereiches (Bestandsschacht) mittels wasserundurchlässigem Quellvergussmörtel. Gerinne an neuen Durchmesser (DN 500) anpassen.

Kernbohrung wird separat vergütet. Gelenkstück wird separat vergütet.
Menge: 1,000 St
GW_XX 501: Kanal

**01.07.0028 Bauwerksfuge Injektionsschlauch einfach Zementsuspension**
STLB-Bau 2025-10 013
Bauwerksfuge abdichten mit Injektionsschlauchsystem, einfach verpresst mit Zement-Suspension.
Menge: 1,570 m
GW_XX 501: Kanal

**01.07.0029 Berme und Gerinne wiederherstellen, Schachtunterteil 1000x1000 mm, Gerinne DN 300 - 500 bzw. Ei 500/750 mm:**
Berme und Gerinne im Schacht wiederherstellen. Haftuntergrund im bestehenden Betonboden herstellen. Anschließend Berme und Gerinne mittels Beton zu einer ebenen Oberfläche neu modellieren. Die Bermenhöhe ist mindestens auf Kämpferhöhe der an- und abgehenden Kanäle herzustellen.

Schachtabmessung Unterteil 1000x1000 mm, Gerinne DN 300 - 500 Zulauf, Eiprofil 500/750 mm Ablauf
Gerinneform verzweigt und gekrümmt

Die Abrechnung erfolgt einmalig in Stück je Schacht.
Menge: 1,000 St
GW_XX 501: Kanal

*Hinweis: Kanalreinigung*

**01.07.0030 Kanalreinigung vor Abnahmeinspektion Hauptkanal:**
Die Kanalreinigung DN 300 - 500 mm für die Abnahmeinspektion hat mit einem kombinierten Saug-Spülfahrzeug unmittelbar vor der TV-Untersuchung zu erfolgen. Der Spüldruck ist auf die örtlichen Verhältnisse anzupassen und sollte 100 bar nicht überschreiten.

Die Reinigung wird je lfm nur einmal vergütet. Sämtliche UVVen sind einzuhalten.

Das Kanalräumgut ist im Schacht aufzufangen, aufzunehmen und fachgerecht zu entsorgen. Die Entsorgung des Räumgutes erfolgt über eine gesonderte Position.
Menge: 275,660 m
GW_XX 501: Kanal

**01.07.0031 Kanalreinigung vor Abnahmeinspektion Anschlussleitungen DN 150 - 200 mm:**
Durchführung der Kanalreinigung zur Abnahmeinspektion der Anschlussleitungen DN 150 - 200 mm mit Leitungskrümmungen vom Revisionsschacht mit offenem Gerinne oder Putzöffnung oder vom Straßeneinlauf aus. Der Spüldruck ist auf die Verhältnisse beschädigter oder sanierter Kanalrohre anzupassen. Die Reinigung wird je sanierter Anschlussleitung nur einmal vergütet. Die Abrechnung erfolgt pro Stück sanierter Anschlussleitung. Die mittlere Leitungslänge beträgt ca. 7,1 m.

Das Kanalräumgut ist im Schacht aufzufangen, aufzunehmen und fachgerecht zu entsorgen. Die Entsorgung des Räumgutes erfolgt über eine gesonderte Position.
Menge: 13,000 St
GW_XX 501: Kanal

**01.07.0032 Stoffe nicht gefährlich AVV200306 LKW AN transp. entsorgen Entsorg.-geb. AN**
Siedlungsabfälle,
nicht gefährlich, Abfallschlüssel nach AVV (Abfallverzeichnis-Verordnung) 200306 Abfälle aus der Kanalreinigung,
nicht schadstoffbelastet,
mit LKW des AN transportieren, zur Entsorgungsstelle/zur Anlage nach Wahl des AN,
die Entsorgungsgebühren werden vom AN übernommen.
Abrechnung nach Original-Wiegekarte.
Menge: 1,000 t
GW_XX 501: Kanal

*Hinweis: TV-Untersuchung*

**01.07.0033 Optische Abnahmeinspektion (HK) DN 300 - 500 mm:**
Optische Abnahmeuntersuchung aller neu hergestellter Haltungen mittels einer Kanal-Fernsehuntersuchung auf der Grundlage der DIN EN 13508-2 und den BFR-Abwasser inkl. direkter digitaler Aufzeichnung. Für alle Durchmesser und Querschnitte ist gegebenenfalls durch geeignete Zusatzeinrichtungen zu gewährleisten, dass die Kamera rohrmittig geführt wird. Für jede Haltung ist ein digitaler Film im MPEG-2 oder MPEG-4 Format zu erstellen. Eine Nachdigitalisierung ist nicht zulässig. Sämtliche Daten sind zwingend im Format Isybau-XML 2013 zu übergeben. Für jede Haltung ist ein Protokoll oder eine Graphik auszudrucken. Bei sämtlichen Haltungen sind beide Schachtanbindungen vollständig abzuschwenken. Es ist auch bei partiellen Sanierungen stets die gesamte Rohrlänge zu untersuchen. Der AN hat für sich selbst eine Kopie anzufertigen und bis zum Ablauf der Gewährleistungsfrist zu archivieren. Die Originaldokumentation ist dem AG zu übergeben. Die Kosten dafür sind in die Position einzurechnen.

Die optische Abnahmeinspektion ist in jedem Fall abwasserfrei durchzuführen. Kosten für An- und Abfahrt sowie das Umsetzen sind ebenfalls in den EP einzurechnen.
Menge: 275,660 m
GW_XX 501: Kanal

**01.07.0034 Optische Abnahmeinspektion (Anschlussleitungen) DN 150 - 200 mm:**
Die optische Abnahmeinspektion DN 150 - 200 mm sämtlicher sanierter Anschlussleitungen hat mittels spezieller Satelliten-Kamera vom Hauptkanal gem. DIN EN 13508-2 und den BFR-Abwasser aus zu erfolgen.

Hierbei ist die Anbindung vom Hauptkanal aus komplett abzuschwenken, als auch der Übergang im Zulauf auf den Bestand. Für jede Leitung ist ein digitaler Film im MPEG-2 oder MPEG-4 Format zu erstellen. Eine Nachdigitalisierung ist nicht zulässig.

Im Video und im Protokoll ist die Anschlussleitung der Flurstücknummer und der Hausnummer mit Straßenbezeichnung zuzuordnen. Des Weiteren ist die Lage der Anschlussleitung durch den Abstand und den Namen des obenliegenden Schachtes im Protokoll zu definieren. Die Bezeichnung jedes Abzweiges sowie des Endpunktes ist strikt nach den Vorgaben des Ausführungsprogrammes vorzunehmen.

Für jede Leitung ist ein Protokoll oder eine Graphik auszudrucken. Sämtliche Daten sind zwingend im Format DWA M 150 dem AG zu übergeben.

Die mittlere Untersuchungslänge beträgt ca. 7,1 m.

Es ist auch bei partiellen Sanierungen der Anschlussleitungen stets die gesamte Leitungslänge zu untersuchen. Der AN hat für sich selbst eine Kopie anzufertigen und bis zum Ablauf der Gewährleistungsfrist zu archivieren. Die Originaldokumentation ist dem AG zu übergeben. Die Kosten dafür sind in die Position einzurechnen.
Die optische Abnahmeinspektion ist in jedem Fall abwasserfrei durchzuführen.

Kosten für An - und Abfahrt sowie das Umsetzen sind ebenfalls in den EP einzurechnen.
Menge: 13,000 St
GW_XX 501: Kanal

*Hinweis: Dichtheitsprüfung*

**01.07.0035 Dichtheitsprüfung Luft Abwasserkanal Beton/Stahlbeton DN500 haltungsweise L 30-60m Luftüberdruck LC**
STLB-Bau 2025-10 009
Dichtheitsprüfung DIN EN 1610 mit Luft, als Abnahmeprüfung, des Abwasserkanales aus Beton/Stahlbeton, DN 500, Prüfung haltungsweise,
Anzahl Haltungen ''4'' St, Haltungslänge über 30 bis 60 m, über 2 bis 6 Anschlüsse je Haltung, bis DN 200, einschl. aller erforderlichen Anlagen (Geräte und Maschinen), Abdichtungen, Verankerungen und Rohrverschlüsse, mit Luftüberdruck, Verfahren LC.
Menge: 181,670 m
GW_XX 501: Kanal

**01.07.0036 Dichtheitsprüfung Wasser Schacht Beton/Stahlbeton DN1200 Zulauf DN200-400 2.Zulauf DN200-400 Ablauf DN400-600 T 2-4m Verfahren W**
STLB-Bau 2025-10 009
Dichtheitsprüfung DIN EN 1610 mit Wasser, als Abnahmeprüfung, des Schachtes aus Beton/Stahlbeton, DN 1200, im Mischwasserkanal mit Zu- und Ablauf, Zulauf über DN 200 bis DN 400, 2. Zulauf über DN 200 bis DN 400, Ablauf über DN 400 bis DN 600, Tiefe über 2 bis 4 m, mit offenem Gerinne, einschl. aller erforderlichen Anlagen (Geräte und Maschinen), Abdichtungen, Verankerungen und Rohrverschlüsse, Verfahren W, Wasser liefern und schadlos beseitigen, Einstiegsöffnung Durchmesser 625 mm, Deckel lose, Klasse D 400 DIN 1229 und DIN EN 124-1.
Menge: 1,000 St
GW_XX 501: Kanal

**01.07.0037 Dichtheitsprüfung Wasser Schacht Beton/Stahlbeton DN1200 Zulauf DN400-600 Ablauf DN400-600 T 2-4m Verfahren W**
STLB-Bau 2025-10 009
Dichtheitsprüfung DIN EN 1610 mit Wasser, als Abnahmeprüfung, des Schachtes aus Beton/Stahlbeton, DN 1200, im Mischwasserkanal mit Zu- und Ablauf, Zulauf über DN 400 bis DN 600, Ablauf über DN 400 bis DN 600, Tiefe über 2 bis 4 m, mit offenem Gerinne, einschl. aller erforderlichen Anlagen (Geräte und Maschinen), Abdichtungen, Verankerungen und Rohrverschlüsse, Verfahren W, Wasser liefern und schadlos beseitigen, Einstiegsöffnung Durchmesser 625 mm, Deckel lose, Klasse D 400 DIN 1229 und DIN EN 124-1.
Menge: 3,000 St
GW_XX 501: Kanal

#### 01.08 WASSERHALTUNG:

*Hinweis: 1. BESCHREIBUNG:*
Die Abwasserhaltung für die zu sanierenden Kanäle umfasst die im Folgenden beschriebenen Leistungen. Es handelt sich um ein Mischsystem, bestehend aus häuslichem Abwasser und angeschlossenen Oberflächenentwässerungen.
Die Abwasserhaltung umfasst:
• Die mehrmalige Absperrung für alle Arbeiten des jeweils obenliegenden Schachtes einer oder mehrerer hintereinanderliegender Haltungen mittels Absperrblasen.
• Den Einbau und das Vorhalten der Pumpentechnik (inkl. nass aufgestellter Pumpen), Kraftstromgeneratoren, Absperrorgane, Baustromverteiler, Kabel und Kleingeräte.
• Die Verlegung der Sammel- und Verbindungsleitungen zum untenliegenden Schacht einschließlich Sicherung und Überfahrtkonstruktionen bei Gebäudezufahrten.
• Die Einbindung von Gebäudeanschlüssen, ggf. über Verbindungsleitungen zusammengeschlossener Anschlüsse.
Spezifische Abflussmengen und Durchführung
Als Grundlage für die zu kalkulierenden Mengen wird das angeschlossene Einzugsgebiet (Gebäudeart, -größe, Flächen) herangezogen. Es werden folgende Regelabflüsse definiert:
• Hauptkanäle: Effektiv bis 30 l/s.
• Anschlussleitungen: Abflusslenkung über Hausrevisionsschächte effektiv bis 10 l/s.
Der Hauptkanal wird abschnittsweise überpumpt. Sofern die Verlegung in der gleichen Trasse erfolgt, kann der bestehende Kanal für die Abflusslenkung mitgenutzt werden. Im Regenfall sowie außerhalb der Ausführungszeiten ist die Abflusslenkung provisorisch mittels Durchleitung (Kunststoffrohre) innerhalb der Baugrube sicherzustellen.
Hinweis:  Das Risiko der Tagwasserableitung liegt beim AN; Einleitungen (Dachrinnen, Straßenabläufe etc.) sind entsprechend zu sichern.
Grundwasserabsenkung und Drainage
Für die Bauausführung ist eine Grundwasserabsenkung unter folgenden Parametern vorzusehen:
• Wasserandrang: Bei einem mittleren kf-Wert von 10^-3 m/s ist pro 10 m Aushubabschnitt mit ca. 50 l/s zu rechnen.
Das Grundwasser ist über Filterrohre in Pumpensümpfen aufzufangen. Zur gezielten Ableitung ist unterhalb des Rohrgrabens ein Drainagerohr DN 250 zu verlegen, welches nach Abschluss der Arbeiten fachgerecht zu verdämmen ist, um Hohlraumbildung im Baugrund zu vermeiden.
Einleitung und Genehmigungen
Die Einleitung des Grundwassers erfolgt über ein Absetzbecken in den Braunweiher.
• Der AN hat die hierfür erforderliche wasserrechtliche Erlaubnis rechtzeitig im Vorfeld einzuholen.
• Die Überleitung über öffentliche Verkehrsflächen erfolgt in einem vom AN zu Beginn der Maßnahme oberflächennah zu verlegenden Stahlleerrohr, welches nach Abschluss wieder rückzufordern ist.
Nebenleistungen und Abrechnung
In die Einheitspreise einzukalkulieren sind:
• Sämtliche Personalkosten für den mehrmaligen Auf- und Abbau sowie die Überwachung (Tag/Nacht/Wochenende) über die gesamte Bauzeit.
• Die Vorhaltung von Ersatzaggregaten und Redundanzpumpen, die bei Ausfall unverzüglich den Betrieb übernehmen.
• Die lückenlose Fotodokumentation der installierten Abwasserhaltung.
Abrechnungshinweis: Die Vergütung erfolgt ausschließlich auf Basis der Fotodokumentation. Nicht dokumentierte Leistungen werden nicht vergütet. Übersteigende Abflusswerte sind vom AN zweifelsfrei nachzuweisen und der Bauüberwachung vor Arbeitsbeginn anzuzeigen.

**01.08.0001 Blasen setzen (SK) DN 100 - 200 mm:**
Absperrblasen (SK) DN 100 - 200 mm setzen in seitlichen Zuläufen von Straßensinkkästen und Schächten aus zum vorübergehenden Aufstau während der Sanierung, sowie ggf. vom Hauptkanal aus. Für das mehrmalige Setzen je Anschluss und Leitung erfolgt keine zusätzliche Vergütung. Die Blasen sind entsprechend zu sichern. Der Rückstau ist laufend zu kontrollieren und ggf. abzupumpen. Die Vermeidung eines Rückstaus, höher als dass Niveau der angrenzenden Untergeschosse ist obligatorisch. Das Risiko der Tagwasserhaltung obliegt dem AN.
Menge: 10,000 St
GW_XX 501: Kanal

**01.08.0002 Blasen setzen (HK) DN 300 - 500 mm:**
Absperrblasen (HK) DN 300 - 500 mm setzen in Haltungen von Schächten aus, während der Haltungssanierung. Für das mehrmalige Setzen je Haltung erfolgt keine zusätzliche Vergütung. Die Blasen sind durch Sprieße zu sichern. Der Rückstau ist laufend zu kontrollieren und ggf. abzupumpen. Die Vermeidung eines Rückstaus, höher als das Niveau der angrenzenden Untergeschosse ist obligatorisch. Das Risiko der Tagwasserhaltung obliegt dem AN.
Menge: 3,000 St
GW_XX 501: Kanal

**01.08.0003 Auf- und Abbau der Abwasserhaltung bis 10 l/sek:**
Abwasserhaltung für Förderleistung effektiv bis 10 l/sek. wie im Titel Abwasserhaltung beschrieben aufbauen, vorhalten und abbauen als pauschale Leistung für die Installation je Sanierungsabschnitt. Einbau der Pumpen im Schacht DN 1000 einschließlich sämtlicher Geräte wie Kraftstromgenerator, Absperrorgane, Baustromverteiler, Kabel und diverse Kleingeräte, die Verlegung der Sammelleitungen zum untenliegenden Schacht einschließlich Sicherung, Überfahrtkonstruktionen bei den Gebäudezufahrten sowie eventuell notwendige Verbindungsleitungen von mehreren zusammengeschlossenen Gebäudeanschlüssen. Es ist mit Schlauchlängen von min. 100 m zu rechnen. Ferner enthalten sind die Personalkosten für den Auf- und Abbau der Abwasserhaltungsanlage, für die Überwachung der Abwasserhaltung während der Tag- und Nachtzeit über die gesamte Bauzeit, auch in den einzelnen Anschlussleitungen.

Die Vorhaltung eines Ersatzaggregat bzw. einer Ersatzpumpe ist in diese Position einzurechnen.
Menge: 10,000 St
GW_XX 501: Kanal

**01.08.0004 Abwasserhaltung betreiben bis 10 l/sek:**
Abwasserhaltung effektiv bis 10 l/sek. betreiben und laufende Kontrolle der in Titel Abwasserhaltung beschriebenen Abwasserpumpanlagen für die gesamte Baumaßnahme. Abrechnung erfolgt je Arbeitstag, an dem die Abwasserhaltung betrieben wird.
Menge: 50,000 d
GW_XX 501: Kanal

**01.08.0005 Auf- und Abbau der Abwasserhaltung bis 30 l/sek:**
Abwasserhaltung für Förderleistung effektiv bis 30 l/sek. wie im Titel Abwasserhaltung beschrieben aufbauen, vorhalten und abbauen als pauschale Leistung für die Installation je Sanierungsabschnitt. Einbau der Pumpen im Schacht DN 1000 einschließlich sämtlicher Geräte wie Kraftstromgenerator, Absperrorgane, Baustromverteiler, Kabel und diverse Kleingeräte, die Verlegung der Sammelleitungen zum untenliegenden Schacht einschließlich Sicherung, Überfahrtkonstruktionen bei den Gebäudezufahrten sowie eventuell notwendige Verbindungsleitungen von mehreren zusammengeschlossenen Gebäudeanschlüssen. Es ist mit Schlauchlängen von min. 100 m zu rechnen. Ferner enthalten sind die Personalkosten für den Auf- und Abbau der Abwasserhaltungsanlage, für die Überwachung der Abwasserhaltung während der Tag- und Nachtzeit über die gesamte Bauzeit, auch in den einzelnen Anschlussleitungen.

Die Vorhaltung eines Ersatzaggregat bzw. einer Ersatzpumpe ist in diese Position einzurechnen.
Menge: 3,000 St
GW_XX 501: Kanal

**01.08.0006 Abwasserhaltung betreiben bis 30 l/sek:**
Abwasserhaltung effektiv bis 30 l/sek. betreiben und laufende Kontrolle der in Titel Abwasserhaltung beschriebenen Abwasserpumpanlagen für die gesamte Baumaßnahme. Abrechnung erfolgt je Arbeitstag, an dem die Abwasserhaltung betrieben wird.
Menge: 165,000 d
GW_XX 501: Kanal

**01.08.0007 Provisorische Überleitung im Rohrgraben**
Im Rahmen der Erneuerung des Hauptkanals ist arbeitstäglich ein verschiebesicheres Provisorium, zum Zusammenschluss des Kanals in der arbeitsfreien Zeit herzustellen. Die Abwasserhaltung wird in dieser Zeit, sowie bei größeren Regenereignissen außer Betrieb genommen.
Altrohr: Eiprofil 400/600 mm und DN 500
Neurohr: DN 500
Material nach Wahl des AN, Ausführung über die gesamte Bauzeit.
Menge: 1,000 psch
GW_XX 501: Kanal

**01.08.0008 Pumpensumpf herstellen räumen Filterrohr DN600 T bis 1m**
STLB-Bau 2025-10 008
Pumpensumpf innerhalb der Baugrube ab Aushubsohle herstellen und räumen, aus Filterrohren, mit Umhüllung aus dränfähigem Füllstoff, Dicke mind. 15 cm, lichter Durchmesser 600 mm, Tiefe bis 1 m.
Menge: 20,000 St
GW_XX 501: Kanal

**01.08.0009 Dränltg TP R3 PVC-U DN250 Graben T 3,5-4,5m**
Dränleitung aus Kunststoff-Vollsickerrohr, Typ R3, PVC-U DIN 4262-1, DN 250, in vorh. Graben, Tiefe über 3,5 bis 4,5 m, verbleibt in Rohrgraben und wird abschließend verfüllt
Menge: 181,670 m
GW_XX 501: Kanal

**01.08.0010 Kanal verfüllen Füllstoff DN250**
STLB-Bau 2025-10 009
Stillgelegten Kanal verfüllen mit hydraulisch gebundenem, fließfähigem Füllstoff, Druckfestigkeit mind. 5 N/mm2, einschl. Entlüftungs- und Einfüllöffnungen anlegen, Kanal DN 250.
Menge: 181,670 m
GW_XX 501: Kanal

**01.08.0011 Auf- und Abbau der Abwasserhaltung bis 60 l/sek:**
Abwasserhaltung für Förderleistung effektiv bis 60 l/sek. wie im Titel Abwasserhaltung beschrieben aufbauen, vorhalten und abbauen als pauschale Leistung für die Installation je Sanierungsabschnitt. Einbau der Pumpen im Pumpensumpf einschließlich sämtlicher Geräte wie Kraftstromgenerator, Absperrorgane, Baustromverteiler, Kabel und diverse Kleingeräte, die Verlegung der Sammelleitungen zum Absetzbecken einschließlich Sicherung sowie Überfahrtkonstruktionen. Es ist mit Schlauchlängen von min. 100 m zu rechnen. Ferner enthalten sind die Personalkosten für den Auf- und Abbau der Abwasserhaltungsanlage, für die Überwachung der Abwasserhaltung während der Tag- und Nachtzeit über die gesamte Bauzeit, auch in den einzelnen Anschlussleitungen.

Die Vorhaltung eines Ersatzaggregat bzw. einer Ersatzpumpe ist in diese Position einzurechnen.
Menge: 1,000 St
GW_XX 501: Kanal

**01.08.0012 Umsetzen der Wasserhaltung**
Umsetzen der Wasserhaltung innerhalb der Baugrube / Baufelder zum nächsten Pumpensumpf einschl. sämtlicher Gerätschaften.
Menge: 18,000 St
GW_XX 501: Kanal

**01.08.0013 Abwasserhaltung betreiben bis 60 l/sek:**
Abwasserhaltung effektiv bis 60 l/sek. betreiben und laufende Kontrolle der in Titel Abwasserhaltung beschriebenen Abwasserpumpanlagen für die gesamte Baumaßnahme. Abrechnung erfolgt je Arbeitstag, an dem die Abwasserhaltung betrieben wird.
Menge: 30,000 d
GW_XX 501: Kanal

**01.08.0014 Absetzbecken Container 10-15m3 ein-ausbauen**
STLB-Bau 2025-10 008
Absetzbecken (Sandfang) in Containerbauweise, mit Zu- und Ablauf, nutzbares Volumen des Containers über 10 bis 15 m3, ein- und ausbauen, die Beseitigung des Absetzgutes wird gesondert vergütet.
Menge: 1,000 St
GW_XX 501: Kanal

**01.08.0015 Antrag Bauwasserhaltung einholen**
Antrag zur vorübergehenden Absenkung von Grundwasser (Bauwasserhaltung) einholen
Menge: 1,000 psch
GW_XX 501: Kanal

**01.08.0016 Messdatenerfassungssystem sekündlich aufbauen**
STLB-Bau 2025-10 008
Automatisches Messdatenerfassungssystem einschl. Messdatendokumentation zum sekündlichen Messen der Wassermenge aufbauen.
Menge: 1,000 St
GW_XX 501: Kanal

**01.08.0017 Wasserbuch führen täglich**
STLB-Bau 2025-10 008
Wasserbuch führen, täglich, Beginn und Ende der Aufzeichnung nach Vorgabe des AG.
Menge: 1,000 St
GW_XX 501: Kanal

**01.08.0018 Abwasserltg Stahl verz DN250 Graben abgeböscht**
STLB-Bau 2025-10 044
Abwasserleitung aus feuerverzinktem Stahlrohr DIN EN 1123-1, DIN EN 1123-2, DN 250, Verlegung DIN EN 1610, in vorh. Gräben, abgeböscht, Bettung wird gesondert vergütet, Form- und Verbindungsstücke werden gesondert vergütet.
Menge: 10,000 m
GW_XX 501: Kanal

**01.08.0019 Boden Graben Abwasserkanäle lösen laden fördern lagern 1km mit Gerät geböschte Wände Sohlen-B 0,7-0,8m T bis 0,8m GW SW**
STLB-Bau 2025-10 002
Boden der Gräben für Abwasserkanäle, nach Abtrag des Oberbaus, profilgerecht lösen, laden, fördern, lagern, Förderweg bis 1 km, Arbeiten mit Gerät, Abfall ist nicht gefährlich, nicht schadstoffbelastet, Zuordnung nach Haufwerksbeprobung, mit geböschten Wänden, mit Behinderung durch Versorgungs-, Entsorgungsleitungen und Kabel, Sicherung wird gesondert vergütet, Breite der Sohle über 0,7 bis 0,8 m, Abwasserkanäle DIN EN 1610, Aushubtiefe bis 0,8 m,
Homogenbereich 1, mit 2 Bodengruppen, Bodengruppe 1 GW DIN 18196 (weitgestuftes Kies-Sand-Gemisch), Bodengruppe 2 SW DIN 18196 (weitgestuftes Sand-Kies-Gemisch), Tiefe oberer Horizont des Homogenbereiches von 0 m, Tiefe unterer Horizont des Homogenbereiches bis 4 m,
Baumaßnahme der Geotechnischen Kategorie 1 DIN 4020, Mengenermittlung nach Aufmaß an der Entnahmestelle.
Menge: 7,600 m3
GW_XX 501: Kanal

#### 01.09 TRINKWASSERLEITUNG:

**01.09.0001 Druckrohr dukt.Guss TW DN100 Muffenverb. PFA 16 bar Graben verbaut Bettung Typ1 Bettungs-D 15cm Sand ob.Schicht Sand T 1,25-1,75m**
STLB-Bau 2025-10 043
Druckrohr aus duktilem Gusseisen für Trinkwasser, DIN EN 545, DN 100, Muffenverbindung Typ TYTON-SIT Plus/BRS/STD Vi (längskraftschlüssig),
zulässiger Bauteilbetriebsdruck PFA ''16'' bar, werkseitige Umhüllung aus Zink-Aluminium-Legierung mit oder ohne andere Metalle, 400 g/m2, und Deckbeschichtung, werkseitige Hochofenzementmörtelauskleidung, Verlegung DIN EN 805, in vorh. Graben verbaut, einschl. Bettung Typ 1, Dicke der unteren Bettungsschicht mind. 15 cm, aus Sand, obere Bettungsschicht aus Sand, Verlegetiefe über 1,25 bis 1,75 m.
Menge: 173,600 m
GW_XX 501: TW

**01.09.0002 Sand Einbettung Rohr DN100-200 einbauen verdichten D 40cm Sohlen-B 0,7-0,8m**
Sand, natürliche Gesteinskörnung TL Gestein, liefern, für Einbettung (Seitenverfüllung und Abdeckung) von Trinkwasserleitungen, über DN 100 bis DN 200, profilgerecht einbauen und verdichten, in Graben, Schichtdicke 40 cm, Breite der Sohle über 0,7 bis 0,8 m.
Menge: 173,600 m
GW_XX 501: TW

**01.09.0003 Doppelmuffenbogen dukt.Guss 11Grad MMK-Stück 16bar DN100**
STLB-Bau 2025-10 043
Doppelmuffenbogen für Druckrohrleitung aus duktilem Gusseisen für Trinkwasser DIN EN 545, 11 Grad, MMK-Stück, zulässiger Bauteilbetriebsdruck PFA 16 bar, DN 100.
Menge: 5,000 St
GW_XX 501: TW

**01.09.0004 Doppelmuffenbogen dukt.Guss 22Grad MMK-Stück 16bar DN100**
STLB-Bau 2025-10 043
Doppelmuffenbogen für Druckrohrleitung aus duktilem Gusseisen für Trinkwasser DIN EN 545, 22 Grad, MMK-Stück, zulässiger Bauteilbetriebsdruck PFA 16 bar, DN 100.
Menge: 5,000 St
GW_XX 501: TW

**01.09.0005 Doppelmuffenbogen dukt.Guss 45Grad MMK-Stück 16bar DN100**
STLB-Bau 2025-10 043
Doppelmuffenbogen für Druckrohrleitung aus duktilem Gusseisen für Trinkwasser DIN EN 545, 45 Grad, MMK-Stück, zulässiger Bauteilbetriebsdruck PFA 16 bar, DN 100.
Menge: 5,000 St
GW_XX 501: TW

**01.09.0006 Steckmuffen-Schieber DN100 dukt.Guss 16bar**
Absperrschieber weichdichtend, mit beidseitiger BAIO-Doppelfunktionsmuffe für die formschlüssige Verbindung mit BAIO-Spitzenden und für den Anschluss von Guss,- Stahl-, PE-, und PVC-Rohren, wartungsfreie Spindelabdichtung durch O-Ringe und Lippendichtung, reibungsarme Lagerung der Spindel auf Gleitscheiben aus Kunststoff, DN 50 - DN 200: Rundgewindeadapter am Oberteil zur stiftlosen Befestigung der Einbaugarnitur, DN 250 - DN 400: Stiftloch in der Spindel zur Verbindung der Einbaugarnitur, Keilführung aus verschleißfestem Kunststoff mit hohen Gleiteigenschaften gewährleisten einen geringen Verschleiß und minimale Schließdrehmomente, Kantenschutz aus PE schützt Armatur bei Lagerung und Transport, bei Gaseinsatz Prüfung nach DIN 3230-5 PG-1 inkl. Abnahmeprüfzeugnis 3.1 nach EN 10204 für die nach DIN 3230-5 durchgeführte Dichtheits- und Festigkeitsprüfung, Prüfgrundlagen: Trinkwasser nach EN 1074-1, EN 1074-2 und EN 12266-1

Material:
Gehäuse: GJS-400, Korrosionsschutz durch Epoxidharz-Pulverbeschichtung innen und außen gemäß Gütesicherung RAL-GZ 662 der Gütegemeinschaft Schwerer Korrosionsschutz – GSK unter Berücksichtigung der DIN 3476 (P) und DIN 30677-2 (Schichtdicke: min. 0,25 mm, Porenfreiheit bei 3 kV, Haftung innen und außen min. 12 N/mm² nach Heißwasserlagerung, Nachweis der Trinkwassertauglichkeit, Fremdüberwachung durch neutrales Prüfinstitut)
Spindel: nichtrostender Stahl
Keil: GJS-400, innen und aussen EPDM gemäß DVGW W 270 und KTW für Wasser
Keilmutter: Messing

Medium: Trinkwasser
Max. Betriebsdruck: 16 bar
BAIO-Muffen inklusive BAIO-Lippendichtungen (BLD) für Wasser, BAIO-Spitzenden
DN 100
Hersteller/Typ 'Fa. Hawle, Steckmuffen-Schieber E3 o. glw.'.
Menge: 1,000 St
GW_XX 501: TW

**01.09.0007 Spitzend-Muffen-Schieber DN100 dukt.Guss 16bar**
Absperrschieber weichdichtend, einerseits mit BAIO-Doppelfunktionsmuffe für die formschlüssige Verbindung mit BAIO-Spitzenden und für den Anschluss von Guss,- Stahl-, PE-, und PVC-Rohren, andererseits mit BAIO-Spitzende mit Gussrohr-Außendurchmesser nach DIN 28610 und Verriegelungsnocken für Zugsicherung in Formstücken mit Doppelfunktionsmuffen.
Keil und Keilmutter vollflächig vulkanisiert. Keilmutter durch Formschluss und Elastomer-Einbettung flexibel, vibrationsdämpfend und spielfrei mit dem Keil verbunden. Gewindelänge Keilmutter ≥ 1,2 x Spindeldurchmesser. Keilführung aus verschleißfestem Kunststoff mit hoher Gleiteigenschaft gewährleistet einen geringen Verschleiß und minimale Schließdrehmomente.
Spindel mit gerolltem Gewinde und im Bereich der O-Ring Abdichtung glattgewalzt. Wartungsfreie Spindelabdichtung durch 5-fach O-Ring Abdichtung. O-Ringträger durch Doppelbajonett mit allseitig beschichtetem Schieberoberteil korrosionssicher verbunden. Beidseitige, reibungsarme Lagerung der Bundspindel auf Gleitscheiben aus POM. Großflächiger Kantenschutz aus PE schützt Armatur bei Lagerung und Transport.
Rundgewindeanschluss am Oberteil zur stiftlosen Befestigung der Hawle Einbaugarnitur.
Prüfgrundlagen: EN 1074-1, EN 1074-2 und EN 12266-1.
Material:
Gehäuse: GJS-400, Korrosionsschutz durch Epoxidharz-Pulverbeschichtung innen und außen gemäß Gütesicherung RAL-GZ 662 der Gütegemeinschaft Schwerer Korrosionsschutz – GSK unter Berücksichtigung der DIN 3476-1 (Schichtdicke: min. 0,25 mm, Porenfreiheit bei 3 kV, Haftung innen und außen min. 12 N/mm² nach Heißwasserlagerung, Nachweis der Trinkwassertauglichkeit, Fremdüberwachung durch neutrales Prüfinstitut)
Spindel: nichtrostender Duplexstahl
Keilmutter: Messing
Keil: GJS-400, mit Keilmutter vulkanisiert mit EPDM gemäß DVGW W 270 und UBA KTW für Trinkwasser
Medium: Trinkwasser
Max. Betriebsdruck: 16 bar
BAIO-Muffe inklusive BAIO-Lippendichtung (BLD) für Wasser, Verwendung: BAIO-Spitzenden, Gussrohre nach EN 545, Stahlrohre mit Gussrohraußendurchmesser, PE-Einschweißende, Stahl-Einschweißende
DN 100
Hersteller/Typ 'Fa. Hawle, HSM-Schieber E3 o. glw.'.
Menge: 1,000 St
GW_XX 501: TW

**01.09.0008 SM-Stück DN100 dukt.Guss 16bar**
Spitzend-Muffen-Stück, mit Gussrohr-Aussendurchmesser nach DIN 28610 und Verriegelungsnocken für die formschlüssige und zugsichere Verbindung mit BAIO-Doppelfunktionsmuffen, andererseits mit Steckmuffe für den Anschluss von Guss,- Stahl, PE- und PVC-Rohren, sowie für die formschlüssige und zugsichere Verbindung mit BAIO-Spitzenden, Prüfgrundlage: EN 545.
Material: GJS-400, Korrosionsschutz durch Epoxidharz-Pulverbeschichtung innen und außen gemäß Gütesicherung RAL-GZ 662 der Gütegemeinschaft Schwerer Korrosionsschutz – GSK unter Berücksichtigung der DIN 3476 (P) und DIN 30677-2 (Schichtdicke: min. 250 μm, Porenfreiheit bei 3 kV, Haftung innen und außen min. 12 N/mm² nach Heißwasserlagerung, Nachweis der Trinkwassertauglichkeit, Fremdüberwachung durch neutrales Prüfinstitut)
Medium: Trinkwasser, Abwasser
Max. Betriebsdruck: 16 bar
DN 100
BAIO-Muffe inklusive BAIO-Lippendichtung (BLD) für Wasser, Verwendung: BAIO-Spitzenden, Gussrohre nach EN 545, Stahlrohre mit Gussrohraußendurchmesser, PE-Einschweißende, Stahl-Einschweißende
DN 100
Hersteller/Typ 'Fa. Hawle, SM-Stück o. glw.'.
Menge: 2,000 St
GW_XX 501: TW

**01.09.0009 Teleskop-Einbaugarnitur, DN 100**
Einbaugarnitur teleskopisch, für die Betätigung von Absperrarmaturen im erdverlegten Rohrleitungsbau, DN 50 - DN 200 mit Rundgewindeglocke zur stiftlosen Befestigung der Einbaugarnitur am Rundgewindeadapter der Absperrarmatur, DN 250 - DN 600 mit Schutzglocke, mit Flügelkappe unter Betätigungsvierkant zur oberen Abstützung in der Tragplatte der Straßenkappe, Flügelkappe mit Hülsrohr verschweißt, Kuppelmuffe mit Bohrung und Splint für die auszugssichere Verbindung der Einbaugarnitur mit der Spindel der Absperrarmatur, mit Schlüsselstange aus S355J2G3 nach DIN EN 10025 - verzinkt und Hülsrohr aus PE-HD.
Material:
Rundgewindeglocke: GJL-250, Korrosionsschutz durch Epoxidharz-Pulverbeschichtung innen und außen gemäß Gütesicherung RAL-GZ 662 der Gütegemeinschaft Schwerer Korrosionsschutz – GSK unter Berücksichtigung der DIN 3476 (P) und DIN 30677-2 (Schichtdicke: min. 0,25 mm, Porenfreiheit bei 3 kV, Haftung innen und außen min. 12 N/mm² nach Heißwasserlagerung, Nachweis der Trinkwassertauglichkeit, Fremdüberwachung durch neutrales Prüfinstitut)
Schlüsselnuss und Kuppelmuffe: GJS-400, bituminiert, verzinkt
Schlüsselstange: Stahl S355J2G3 nach DIN EN 10025 - verzinkt
Hülsrohr: PE-HD
Rohrdeckung: 1,10 m bis 1,50 m
Rohrleitung DN 100
Menge: 2,000 St
GW_XX 501: TW

**01.09.0010 Straßenkappe Tragpl. höhenverstellbar Wasserltg Absperrarmatur Gr.1S**
STLB-Bau 2025-10 043
Straßenkappe einschl. Tragplatte DIN 3580-1, höhenverstellbar, einwalzen, für Absperrarmatur in Wasserleitung, DIN 4056, Größe 1 S.
Menge: 10,000 St
GW_XX 501: TW

**01.09.0011 Rohrkupplung DN100**
Rohrkupplung für die längskraftschlüssige Verbindung von Gussrohrleitungen.
Ausführung: Geeignet für Wasser und Gas • Körper und Anpressringe aus duktilem Gusseisen GGG45 nach EN-GJS-450-10 • Epoxy-Pulver Beschichtung entsprechend GSK-Standard und EN 14901 • EPDM Dichtungsring; • Auswinkelbarkeit max. 8º je Seite; bezogen auf die Mitte des Spannbereiches • Edelstahl A4 (AISI 316) Uni/Fikser • Edelstahl A2 (AISI 304) oder A4 (AISI316) für Schrauben, Muttern und Unterlegscheiben. Medium: Trinkwasser, Abwasser Max. Betriebsdruck: 16 bar DN 100, für Rohre aus Guss
Hersteller/Typ 'Fa. GF / Multi-Joint o. glw.'.
Menge: 2,000 St
GW_XX 501: TW

*Hinweis*
Anschlussleitungen

**01.09.0012 Rohr PE100 TW AD/WD 40/3,7mm**
STLB-Bau 2025-10 042
Rohrleitung aus PE 100 DIN 8074 und DIN 8075, für Trinkwasser, Nenndruck 1,6 MPa (16 bar), Außendurchmesser 40 mm, Wanddicke 3,7 mm, mit glatten Enden, Form- und Verbindungsstücke werden gesondert vergütet, besondere Rohrbefestigungen werden gesondert vergütet.
Menge: 36,000 m
GW_XX 501: TW

**01.09.0013 Sand Leitungszone Rohr bis DN100 einbauen verdichten D 40cm Sohlen-B 0,7-0,8m**
STLB-Bau 2025-10 002
Sand, natürliche Gesteinskörnung TL Gestein, liefern, für Leitungszone von Rohrleitungen, bestehend aus Bettung, Seitenverfüllung und Abdeckung, DIN EN 805, bis DN 100, profilgerecht einbauen und verdichten, in Graben, Schichtdicke 40 cm, Breite der Sohle über 0,7 bis 0,8 m.
Menge: 36,000 m
GW_XX 501: TW

**01.09.0014 Anbohrbrücke DN 100, PN 16**
Anbohren mit separatem Anbohrapparat
mit Abgangsinnengewinde G 1½
zum oberen Anbohren unter Druck von
    - Gussrohr

Hauptabsperrung durch Absperrventil,
Integrierte Hilfsabsperrung mittels Kugelhahn,
Verriegelbarer Anschluß-Adapter für VAG TELEMAX® Einbaugarnituren
Anschlussstück aus duktilem Gusseisen,
Eckventil einschl. Sitz aus Messing vernickelt,
Sitzring des Ventiltellers aus Kunststoff,
Alle medienberührten Teile nach KTW und DVGW Arbeitsblatt W270 (bakteriologisch unbedenklich);
Spindel aus Edelstahl
Haltestück aus Edelstahl mit Gummiauflage (muss separat bestellt werden)
nichtrostende Gewindeenden und Muttern,
Qualität A 2 / A 4,
mit Schutzkappen aus PE-HD,

Korrosionsschutz:
Haltestück: innen und außen mit Epoxid-Beschichtung in GSK-Ausführung „Schwerer Korrosionsschutz“ nach DIN 30 677-2, Schichtdicke >250 µm, Farbton blau, RAL 5005

VAG Anbohrbrücke TERRA® M1 oder gleichwertig
Menge: 8,000 St
GW_XX 501: TW

**01.09.0015 Haltebügel für Anbohrbrücke**
Haltebügel für Anbohrbrücke zur Befestigung auf Gussrohren. Vollgummiertes Edelstahlband mit optimaler Anpassung durch schwenkbare Gelenkstücke. Satteldichtungen sind an die Form des jeweiligen Rohraußendurchmessers angepasst.
Menge: 8,000 St
GW_XX 501: TW

**01.09.0016 Teleskop-Einbaugarnitur aus Edelstahl für Hausanschlussarmaturen**
Einbaugarnitur zur Betätigung von erdeingebauten Armaturen;
Deutlich höhere Kraftübertragung als in der DVGW GW336 gefordert;
Stufenlose Verstellbarkeit;
Selbsthaltend in jeder Auszughöhe;
Flexible Rohrdeckungsbereiche durch Nutzung von mehreren aufeinandergesteckten TELEMAX®
Ohne Spezialwerkzeuge montier- und verriegelbar;
Schmutzdichte Verriegelung;
Auszugsicherung in der Endlage;
Bruchsichere Kuppelmuffe;
Montierte Signalfahne zum Erkennen des Einbauortes;
Hülsrohr mit Glocke und Deckel vollständig und zugsicher miteinander verschweißt;
Teleskop-Vierkantrohre und Verbindungsstifte aus Edelstahl 1.4301;
Auszugsicherung aus Edelstahl 1.4305;
Kuppelmuffe und Vierkantschoner aus duktilem Gusseisen EN-JS 1030 (GGG-40), feuerverzinkt;

Teleskop-Einbaugarnitur für die Rohrdeckungsbereiche

·  1,2 - 1,8 m
Menge: 8,000 St
GW_XX 501: TW

**01.09.0017 Muffenschweißfitting PB-H TW Muffenschweißen AD 50mm**
STLB-Bau 2025-10 042
Muffenschweißfitting, für Rohrleitung aus PB-H DIN EN ISO 15876-1 und DIN EN ISO 15876-2, für Trinkwasser, mit Muffenschweißverbindungen aus PB, als Muffe, Außendurchmesser 50 mm,
Hersteller und Typ ''Plasson, Artikel-Nr. 4971G4050015''.
Menge: 8,000 St
GW_XX 501: TW

**01.09.0018 Reduzierstück PE Heizwendel DN/OD40 DN32 SDR11**
STLB-Bau 2025-10 043
I/A-Reduzierstück aus PE für Druckrohrleitung aus PE, zum Heizwendelschweißen, mit integrierter Heizwendel, für Trinkwasser DIN EN 12201, DVGW GW 335-B2, DN/OD 40, 2. DN/OD 32, SDR 11.
Menge: 8,000 St
GW_XX 501: TW

*Hinweis*
Sonstige Arbeiten

**01.09.0019 Rohrschnitt PE DN/OD32**
STLB-Bau 2025-10 043
Rohrschnitt an einzelnen Rohren, an Druckrohrleitungen für Trinkwasser, aus PE DIN 8074 und DIN 8075, PE 100, DN/OD 32, SDR 9.
Menge: 8,000 St
GW_XX 501: TW

**01.09.0020 Rohrltg PE AD 40-60mm abbrechen nicht schadstoffbelastet v.Hand Stoffe laden LKW AN ges.Vergüt.Entsorg.**
STLB-Bau 2025-10 084
Abbruch der Rohrleitung aus Polyethylen, Außendurchmesser über 40 bis 60 mm, im Graben, Verlegetiefe über 1,25 bis 1,75 m, im Rahmen einer Totalabbruchmaßnahme, nicht schadstoffbelastet,
Abfall ist nicht gefährlich,
Abbruch von Hand/mit handgeführten Kleingeräten,
aufgenommene Stoffe sammeln, auf LKW des AN laden,
die Entsorgung wird gesondert vergütet.
Menge: 19,800 m
GW_XX 501: TW

**01.09.0021 Rohrschnitt dukt.Guss DN100**
STLB-Bau 2025-10 043
Rohrschnitt an einzelnen Rohren, an Druckrohrleitungen für Trinkwasser, aus duktilem Gusseisen DIN EN 545, einschl. entfernen des Außenschutzes, DN 100.
Menge: 18,000 St
GW_XX 501: TW

**01.09.0022 Rohrltg Formstück Befest. Armatur dukt.Guss AD 100-150mm abbrechen nicht schadstoffbelastet v.Hand Stoffe laden LKW AN ges.Vergüt.Entsorg.**
STLB-Bau 2025-10 084
Abbruch der Rohrleitung einschl. der Form- und Verbindungsstücke, Befestigungen und Armaturen, aus duktilem Gusseisen, Außendurchmesser über 100 bis 150 mm, im Graben, Verlegetiefe über 1,25 bis 1,75 m, im Rahmen einer Teilabbruchmaßnahme, nicht schadstoffbelastet,
Abfall ist nicht gefährlich,
Abbruch von Hand/mit handgeführten Kleingeräten,
aufgenommene Stoffe sammeln, auf LKW des AN laden,
die Entsorgung wird gesondert vergütet.
Menge: 4,000 m
GW_XX 501: TW

**01.09.0023 Anschluss an Bestand, bis DA 32**
Zusammenschluss von neuen Trinkwasserleitungen mit bestehenden Leitungen. Einzurechnen ist das händische Freilegen der Bestandsleitung inkl. Vorbereitung des Leitungsendes für den Zusammenschluss.

Die Abrechnung der Form- und Verbindungsstücke erfolgt nach den
entsprechenden LV-Positionen.

Bestandsleitung: bis Da 32, Material: PE-HD (Hausanschlussleitung)
Menge: 8,000 St
GW_XX 501: TW

**01.09.0024 Anschluss an Bestand, DN 100**
Zusammenschluss von neuen Trinkwasserleitungen mit bestehenden Leitungen. Einzurechnen ist das händische Freilegen der Bestandsleitung inkl. Vorbereitung des Leitungsendes für den Zusammenschluss.

Die Abrechnung der Form- und Verbindungsstücke erfolgt nach den
entsprechenden LV-Positionen.

Bestandsleitung: DN 100, Material GGG, GG
Menge: 2,000 St
GW_XX 501: TW

**01.09.0025 Druckprüfung Druckverlustverfahren Druckrohr Wasser bis DN65 maxRohr-L 40 m Wasser liefern ableiten**
STLB-Bau 2025-10 043
Druckprüfung DIN EN 805, als Vorprüfung, Druckabfallprüfung und Hauptdruckprüfung nach dem Druckverlustverfahren, an Druckrohrleitungen aus duktilem Gusseisen, für Wasser, Nenndruck 1,6 MPa (16 bar), bis DN 65,
max. Rohrleitungslänge ''40'' m, Wasser liefern und ableiten.
Menge: 19,800 m
GW_XX 501: TW

**01.09.0026 Druckprüfung Druckverlustverfahren Druckrohr Wasser DN100 maxRohr-L 200 m Wasser liefern ableiten**
STLB-Bau 2025-10 043
Druckprüfung DIN EN 805, als Vorprüfung, Druckabfallprüfung und Hauptdruckprüfung nach dem Druckverlustverfahren, an Druckrohrleitungen aus duktilem Gusseisen, für Wasser, Nenndruck 1,6 MPa (16 bar), DN 100,
max. Rohrleitungslänge ''200'' m, Wasser liefern und ableiten.
Menge: 173,600 m
GW_XX 501: TW

**01.09.0027 Druckrohr spülen desinfizieren TW DN100**
STLB-Bau 2025-10 043
Druckrohrleitung vor Inbetriebnahme spülen, desinfizieren DVGW W 291, für Trinkwasser, aus duktilem Gusseisen, DN 100.
Menge: 19,800 m
GW_XX 501: TW

**01.09.0028 Druckrohr spülen desinfizieren TW bis DN65**
STLB-Bau 2025-10 043
Druckrohrleitung vor Inbetriebnahme spülen, desinfizieren DVGW W 291, für Trinkwasser, aus PE, bis DN 65.
Menge: 173,600 m
GW_XX 501: TW

**01.09.0029 Durchführen Druckprüfung von Wasserleitungen, einschl. Füllen, Entlüften, Bereitstellung aller erforderlichen Geräte, Armaturen und Formstücke**
Durchführen einer Druckprüfung der verlegten Wasserleitung nach DIN EN 805 sowie DVGW-Arbeitsblatt W 400-2, Bereitstellen und Anbringen aller notwendigen Prüfgeräte, Pumpen, Messgeräte und Formstücke, Füllen und Entlüften der Leitung mit Trinkwasser, Herstellen und Entfernen der erforderlichen temporären Anschlüsse
Menge: 9,000 St
GW_XX 501: TW

**01.09.0030 Probenentnahme Wasserprobe**
Entnahme von Proben als Wasserproben, verpacken und versenden der Proben, Prüflabor nach Vorgabe AG. Laborkosten trägt AG.
Menge: 9,000 St
GW_XX 501: TW

**01.09.0031 Rohr markieren Trinkwasserltg Trassenwarnband**
STLB-Bau 2025-10 043
Rohrleitung markieren, für Trinkwasserleitung, mit Trassenwarnband aus Kunststoff, blau, einschl. Lieferung, 40 cm über Rohrscheitel.
Menge: 193,400 m
GW_XX 501: TW

**01.09.0032 Provisorische Umleitungsanlage Umleiten Trinkwasser DN/OD32**
Provisorische geschlossene Anlage, unter Druck arbeitend, für das Umleiten von Trinkwasser aus Hausanschlussleitung einschl. aller Absperrvorrichtungen und druckfesten Anschlüsse, wiederherstellen der Trinkwasserleitung, Wiederherstellen Straßenbefestigung wird gesondert vergütet, Hausanschluss DN/OD 32.
Menge: 8,000 St
GW_XX 501: TW

#### 01.10 TRAG- u. DECKSCHICHTEN:

*Hinweis: 1. BESCHREIBUNG:*
Die in diesem Titel beschriebenen Leistungen beinhalten den Einbau von Trag- und Deckschichten in Teilbereichen entsprechend den Kanaltrassen und die Planie für sämtliche wiederherzustellende Oberflächen in den Baufeldern. Die alte Deckschicht der Kreisstraße ist außerhalb der Gräben für Kanal- und Trinkwasser abzufräsen und mittels Glasphalt zu armieren. Anschließend ist die Deckschicht wieder zu erneuern. Die Armierung überlappt den Grabenbereich um 1 m. Die Deckschicht muss nahtlos unter einmal im gesamten Baufeld eingebaut werden. Die Quernähte sind durch Schneiden und Vergießen mit Heißbitumen herzustellen.

Die Wiederherstellung der einzelnen Teilflächen ist im Vorfeld mit dem AG und der örtlichen Bauüberwachung festzulegen.

Der Eignungsnachweis für die Frostschutzschicht (FSS) ist auf Verlagen vorzulegen.

**01.10.0001 Planum Abweichung +/-2cm EV2 45MPa**
STLB-Bau 2025-10 002
Planum herstellen, zulässige Abweichung von der Sollhöhe +/- 2 cm, Verformungsmodul mind. EV2 45 MPa.
Menge: 503,640 m2
- 295,320, Kostenverteilung: Kanal
- 208,320, Kostenverteilung: TW

**01.10.0002 FSS Fahrbahn EV2 120MPa 0/32 D 40cm**
STLB-Bau 2025-10 080
Frostschutzschicht, in Fahrbahnen, Verformungsmodul auf der Oberfläche mind. EV2 120 MPa, aus Baustoffgemisch für Frostschutzschicht, natürliche Gesteinskörnung TL Gestein, Körnung 0/32, Schichtdicke 40 cm, Infiltrationsbeiwert ki größer gleich 1 x 10 hoch minus 5 m/s, abgerechnet wird nach Auftragprofilen.
Menge: 207,223 m3
- 123,895, Kostenverteilung: Kanal
- 83,328, Kostenverteilung: TW

**01.10.0003 Kontrollprüfung Unterbau/Planum Verformungsmodul dynamischer Lastplattendruckversuch**
STLB-Bau 2025-10 080
Kontrollprüfung ZTV E-StB auf besondere Anordnung des AG, für Unterbau/Planum, Prüfung für Verformungsmodul, mit dynamischem Lastplattendruckversuch TP BF-StB.
Menge: 24,000 St
- 12,000, Kostenverteilung: Kanal
- 12,000, Kostenverteilung: TW

**01.10.0004 Kontrollprüfung Unterbau/Planum Verformungsmodul statischer Lastplattendruckversuch**
STLB-Bau 2025-10 080
Kontrollprüfung ZTV E-StB auf besondere Anordnung des AG, für Unterbau/Planum, Prüfung für Verformungsmodul, mit statischem Lastplattendruckversuch DIN 18134.
Menge: 4,000 St
- 2,000, Kostenverteilung: Kanal
- 2,000, Kostenverteilung: TW

**01.10.0005 Bitumenh.Bindem. aufsprühen 0,2-0,3kg/m2 C60BP4-S frisch TS Asphalt**
STLB-Bau 2025-10 080
Bitumenhaltiges Bindemittel aufsprühen, 0,2 bis 0,3 kg/m2, polymermodifizierte Bitumenemulsion C60BP4-S TL BE-StB und DIN EN 13808, auf frischen Asphalttragschichten.
Menge: 2530,000 m2
- 295,322, Kostenverteilung: Kanal
- 2026,358, Kostenverteilung: Straße
- 208,320, Kostenverteilung: TW

**01.10.0006 Auftragen von Kalkmilch auf Asphaltdeckschicht**
Liefern und Aufbringen einer Kalkmilch-Suspension auf die fertig eingebauten und noch warmen Asphaltflächen, um ein Ankleben von Reifen und Verschmutzungen zu verhindern.
Die Leistung umfasst:
• Material: Herstellen einer Suspension aus Wasser und Weißkalkhydrat (CL 90 gemäß DIN EN 459-1).
• Mischungsverhältnis: Das Mischungsverhältnis ist so zu wählen, dass eine gleichmäßige, helle Deckung erzielt wird (in der Regel ca. 1:3 bis 1:4 Gewichtsteile).
• Ausführung: Gleichmäßiges Aufsprühen mittels Spritzbalken oder Handspritzrohr unmittelbar nach dem letzten Walzgang, solange die Deckschicht noch eine ausreichende Restwärme aufweist, um das Wasser zügig verdunsten zu lassen.
• Anforderungen: Eine Pfützenbildung ist zu vermeiden. Die Griffigkeit der Fahrbahnoberfläche darf durch den Auftrag nicht dauerhaft negativ beeinflusst werden.
Abrechnung erfolgt nach der tatsächlich behandelten Fläche.
Menge: 2530,000 m2
GW_XX 501: Straße

**01.10.0007 TS Asphalt Bk3,2 AC22TS Bindem. 50/70 D 12cm Asphalt-Thermo-Container mit Fertiger**
STLB-Bau 2025-10 080
Asphalttragschicht ZTV Asphalt-StB, Belastungsklasse RStO 12/24 Bk3,2, in örtlichen Einfahrtsstraßen, Mischgutart AC 22 T S, Mitverwendung von Asphaltgranulat ist zulässig, Bindemittel Straßenbaubitumen 50/70 TL Bitumen-StB und DIN EN 12591, Schichtdicke 12 cm, Einbaudicke gemäß TPD-StB durch Abstandsmessung mit Schnur, Transport im Asphalt-Thermo-Container, Einbau mit Fertiger.
Menge: 503,640 m2
- 295,320, Kostenverteilung: Kanal
- 208,320, Kostenverteilung: TW

**01.10.0008 Unterlage reinigen Asphaltschicht komb.Saug-Kehrmaschinen**
STLB-Bau 2025-10 080
Reinigen der Unterlage für Asphaltschichten, durch Entfernen der Schmutzschicht, mit kombinierten Saug-/Kehrmaschinen, anfallende Stoffe laden.
Menge: 2380,080 m2
- 194,072, Kostenverteilung: Kanal
- 2012,408, Kostenverteilung: Straße
- 173,600, Kostenverteilung: TW

**01.10.0009 Liefern und Verlegen einer Asphaltbewehrung aus Glasfasern – S&P Glasphalt® G oder gleichwertig**
Liefern und Verlegen einer Asphaltbewehrung aus Glasfasern – S&P Glasphalt® G oder gleichwertig

Technische Eigenschaften:
- Bewehrungsgitter aus Glasfasern (kein Gittervlies)
- Bruchzugkraft längs/ quer: 120 kN/m
- Fasereigenschaften längs/ quer: E-Modul ≥ 73.000 N/mm²; Bruchdehnung ≤ 3 %
- Bewehrungsgitter zu 100% mit Bitumen penetriert, um einen möglichst homogenen bituminösen Asphaltaufbau zu erreichen. Mischbeschichtungen wie bitumenhaltige oder bitumenfreundliche Beschichtungen und Asphalteinlagen ohne Beschichtung sind nicht zulässig.
- Gitterstruktur ohne Knotenhaftung für die Erreichung eines optimalen Schichtenverbunds zur Erfüllung der statischen Funktion.
- Schichtenverbund auf gefrästen Flächen gemäß TP Asphalt-StB, Teil 80; >15 kN unter Deckschichten, >12 kN unter Binderschichten.
- Bitumenemulsion für die Verlegung: Keine Änderung gegenüber ZTV Asphalt-StB 07/13, Tabelle 7; Bitumenemulsion: C60BP4-S; empfohlene Ansprühmenge: ca. 350g/m²
- Die Verlegung erfolgt auf die gebrochene, trockene Bitumenemulsion.
- Die Verlegung erfolgt unter der Aufsicht eines geschulten Anwendungstechnikers des Herstellers. Alternativ darf die Verlegung durch einen vom Hersteller zertifizierten Fachverleger erfolgen.
- Die Asphaltbewehrung muss uneingeschränkt fräs- und recycelbar sein. Die Rückführbarkeit gem. Kreislaufwirtschaftsgesetz muss durch ein unabhängiges Institut nachgewiesen sein. Der Prüfbericht muss bei Angebotsabgabe vorliegen.

Angebotenes Produkt: S&P Glasphalt® G oder gleichwertig
Menge: 2012,410 m2
GW_XX 501: Straße

**01.10.0010 Asphaltbetondeckschicht Bk3,2 AC11DS D 4cm Bindem. 50/70 Asphalt-Thermo-Container mit Fertiger**
STLB-Bau 2025-10 080
Asphaltdeckschicht aus Asphaltbeton, ZTV Asphalt-StB, Belastungsklasse RStO 12/24 Bk3,2, Mischgutart AC 11 D S, Schichtdicke 4 cm, Bindemittel Straßenbaubitumen 50/70 TL Bitumen-StB und DIN EN 12591, Transport im Asphalt-Thermo-Container, Einbau mit Fertiger.
Menge: 2486,050 m2
- 295,322, Kostenverteilung: Kanal
- 1982,408, Kostenverteilung: Straße
- 208,320, Kostenverteilung: TW

**01.10.0011 Asphaltbetondeckschicht Bk3,2 AC11DS D 4cm Bindem. 50/70 Asphalt-Thermo-Container von Hand**
STLB-Bau 2025-10 080
Asphaltdeckschicht aus Asphaltbeton, ZTV Asphalt-StB, Belastungsklasse RStO 12/24 Bk3,2, Mischgutart AC 11 D S, Schichtdicke 4 cm, Bindemittel Straßenbaubitumen 50/70 TL Bitumen-StB und DIN EN 12591, Einbau in Teilflächen, Transport im Asphalt-Thermo-Container, Einbau von Hand.
Menge: 76,800 m2
- 30,000, Kostenverteilung: Straße
- 46,800, Kostenverteilung: TW

**01.10.0012 Erschwernis Straßeneinläufe Asphaltdeckschicht einbauen**
Erschwernis infolge Einbauten durch Straßeneinläufe, beim Einbauen Asphaltdeckschicht.
Menge: 6,000 St
GW_XX 501: Kanal

**01.10.0013 Erschwernis Schieberkappen Asphaltdeckschicht einbauen**
Erschwernis infolge Einbauten durch Schieberkappen, beim Einbauen Asphaltdeckschicht.
Menge: 3,000 St
GW_XX 501: TW

**01.10.0014 Fuge herstellen ausräumen Deckschicht Asphaltbeton Längs-Querfuge B 10mm T 40mm**
STLB-Bau 2025-10 080
Fuge ZTV Fug-StB in Asphaltschicht nachträglich mit zwangsgeführtem Fugenschneider herstellen und ausräumen, Ausführung in der Deckschicht, aus Asphaltbeton, als Längs- und Querfuge, Fugenbreite 10 mm, Fugentiefe 40 mm.
Menge: 631,000 m
- 559,000, Kostenverteilung: Straße
- 72,000, Kostenverteilung: TW

**01.10.0015 Fuge füllen Bit.-vergussmasse B 10mm T 40mm**
STLB-Bau 2025-10 080
Fuge ZTV Fug-StB in Asphaltschicht, Fugenspalt mit Heißdruckluft säubern und aufweiten, Fugenwandung mit Voranstrichmittel vorbehandeln, Fugenraum randüberdeckend in 2 mm Dicke schließen und mit vorbituminiertem Sand, Körnung 1/3 abstreuen, mit Bitumenvergussmasse TL Fug-StB füllen, Fugenbreite 10 mm, Fugentiefe 40 mm.
Menge: 631,000 m
- 559,000, Kostenverteilung: Straße
- 72,000, Kostenverteilung: TW

**01.10.0016 TS Asphalt Schadstelle Anrampung Provisorium AC22TS Bindem. 50/70 von Hand**
STLB-Bau 2025-10 080
Asphalttragschicht ZTV Asphalt-StB, in Schadstellen, Anrampungen und Provisorien, Mischgutart AC 22 T S, natürliche Gesteinskörnung TL Gestein, Bindemittel Straßenbaubitumen 50/70 TL Bitumen-StB und DIN EN 12591, abgerechnet wird nach Wiegekarten, Einbau von Hand.
Menge: 49,872 t
GW_XX 501: Straße

**01.10.0017 Schachtabdeck. anpassen Fahrbahn**
Schachtabdeckung anpassen, aus Gusseisen, in Fahrbahnen, Fugen werden gesondert vergütet.
Menge: 7,000 St
- 6,000, Kostenverteilung: Kanal
- 1,000, Kostenverteilung: Straße

**01.10.0018 Straßenkappe anpassen Fahrbahn**
STLB-Bau 2025-10 080
Straßenkappe anpassen, aus Gusseisen, in Fahrbahnen, Fugen werden gesondert vergütet.
Menge: 3,000 St
GW_XX 501: TW

#### 01.11 STUNDENLOHNARBEITEN:

*Hinweis: 1. BESCHREIBUNG:*
Sämtliche nachstehenden Stundenlohnarbeiten beinhalten bei Geräten alle Betriebsstoffe und die Bedienung. Materiallieferungen und Nachunternehmerleistungen werden grundsätzlich auf der Basis der Rechnungsvorlage zuzüglich den angegebenen Zuschlägen (EFB-Preis 1a/1b) vergütet. Die Stundenlohnarbeiten können für alle ausgeschriebenen Leistungsbereiche herangezogen werden. Die nachfolgend aufgeführten Stundenlohnarbeiten werden nur nach Anordnung durch die örtliche Bauüberwachung des AG vergütet. Rapporte über die ausgeführten Arbeiten sind täglich zu erstellen und spätestens innerhalb von 5 Werktagen vorzulegen.

Für Nacht- bzw. Feiertagsarbeit werden tarifliche Zuschläge vergütet.

**01.11.0001 Polier/-in sämtliche Kosten/Zuschläge**
STLB-Bau 2025-10 091
Stundenlohnarbeiten durch Polier/-in
der Verrechnungssatz für die jeweilige Arbeitskraft umfasst sämtliche Aufwendungen wie Lohn- und Gehaltskosten, Lohn- und Gehaltsnebenkosten, Zuschläge, lohngebundene und lohnabhängige Kosten, sonstige Sozialkosten, Gemeinkosten, Wagnis und Gewinn.
Menge: 8,000 h
- 3,200, Kostenverteilung: Kanal
- 2,400, Kostenverteilung: Straße
- 2,400, Kostenverteilung: TW

**01.11.0002 Facharbeiter/-in sämtliche Kosten/Zuschläge**
STLB-Bau 2025-10 091
Stundenlohnarbeiten durch Facharbeiter/-in
der Verrechnungssatz für die jeweilige Arbeitskraft umfasst sämtliche Aufwendungen wie Lohn- und Gehaltskosten, Lohn- und Gehaltsnebenkosten, Zuschläge, lohngebundene und lohnabhängige Kosten, sonstige Sozialkosten, Gemeinkosten, Wagnis und Gewinn.
Menge: 8,000 h
- 3,200, Kostenverteilung: Kanal
- 2,400, Kostenverteilung: Straße
- 2,400, Kostenverteilung: TW

**01.11.0003 Kanalreinigungsfahrzeug Hochdruckstrahlverfahren Bedienungspersonal**
STLB-Bau 2025-10 091
Kanalreinigungsfahrzeug, mit Hochdruckstrahlverfahren, Abfall aufsaugen und laden, Flüssigphase rückleiten, mit Bedienungspersonal, einsetzen,
der Verrechnungssatz für die jeweilige Arbeitskraft umfasst sämtliche Aufwendungen wie Lohn- und Gehaltskosten, Lohn- und Gehaltsnebenkosten, Zuschläge, lohngebundene und lohnabhängige Kosten, sonstige Sozialkosten, Gemeinkosten, Wagnis und Gewinn,
der Verrechnungssatz für das Gerät umfasst sämtliche Aufwendungen für den Betrieb, Gemeinkosten, Wagnis und Gewinn.
Menge: 8,000 h
GW_XX 501: Kanal

**01.11.0004 Kanalinspektionsfahrzeug Bedienungspersonal TV-Kamera**
STLB-Bau 2025-10 091
Kanalinspektionsfahrzeug DWA-M 149-5, mit Bedienungspersonal, einsetzen,
der Verrechnungssatz für die jeweilige Arbeitskraft umfasst sämtliche Aufwendungen wie Lohn- und Gehaltskosten, Lohn- und Gehaltsnebenkosten, Zuschläge, lohngebundene und lohnabhängige Kosten, sonstige Sozialkosten, Gemeinkosten, Wagnis und Gewinn,
der Verrechnungssatz für das Gerät umfasst sämtliche Aufwendungen für den Betrieb, Gemeinkosten, Wagnis und Gewinn, TV-Kamera mit flexiblem Schiebegestänge, Drehschwenkkopf, seitenrichtiges Bild.
Menge: 8,000 h
GW_XX 501: Kanal

**01.11.0005 LKW Fahrer-in 12-20t**
STLB-Bau 2025-10 091
LKW, mit Fahrer/-in, einsetzen,
der Verrechnungssatz für die jeweilige Arbeitskraft umfasst sämtliche Aufwendungen wie Lohn- und Gehaltskosten, Lohn- und Gehaltsnebenkosten, Zuschläge, lohngebundene und lohnabhängige Kosten, sonstige Sozialkosten, Gemeinkosten, Wagnis und Gewinn,
der Verrechnungssatz für das Gerät umfasst sämtliche Aufwendungen für den Betrieb, Gemeinkosten, Wagnis und Gewinn, Nutzlast 12 bis 20 t.
Menge: 8,000 h
- 3,200, Kostenverteilung: Kanal
- 2,400, Kostenverteilung: Straße
- 2,400, Kostenverteilung: TW

**01.11.0006 Hydraulikbagger Fahrer-in Löffel 1-1,5m3**
STLB-Bau 2025-10 091
Hydraulikbagger, mit Fahrer/-in, einsetzen,
der Verrechnungssatz für die jeweilige Arbeitskraft umfasst sämtliche Aufwendungen wie Lohn- und Gehaltskosten, Lohn- und Gehaltsnebenkosten, Zuschläge, lohngebundene und lohnabhängige Kosten, sonstige Sozialkosten, Gemeinkosten, Wagnis und Gewinn,
der Verrechnungssatz für das Gerät umfasst sämtliche Aufwendungen für den Betrieb, Gemeinkosten, Wagnis und Gewinn, Fahrwerk mit Bereifung, Löffelinhalt 1 bis 1,5 m3.
Menge: 8,000 h
- 3,200, Kostenverteilung: Kanal
- 2,400, Kostenverteilung: Straße
- 2,400, Kostenverteilung: TW

**01.11.0007 Minibagger Fahrer-in**
STLB-Bau 2025-10 091
Minibagger, mit Fahrer/-in, einsetzen,
der Verrechnungssatz für die jeweilige Arbeitskraft umfasst sämtliche Aufwendungen wie Lohn- und Gehaltskosten, Lohn- und Gehaltsnebenkosten, Zuschläge, lohngebundene und lohnabhängige Kosten, sonstige Sozialkosten, Gemeinkosten, Wagnis und Gewinn,
der Verrechnungssatz für das Gerät umfasst sämtliche Aufwendungen für den Betrieb, Gemeinkosten, Wagnis und Gewinn, Fahrwerk mit Ketten.
Menge: 8,000 h
- 3,200, Kostenverteilung: Kanal
- 2,400, Kostenverteilung: Straße
- 2,400, Kostenverteilung: TW

**01.11.0008 Kompressor Bedienungspersonal bis 20kg**
STLB-Bau 2025-10 091
Kompressor, mit Bedienungspersonal, einsetzen,
der Verrechnungssatz für die jeweilige Arbeitskraft umfasst sämtliche Aufwendungen wie Lohn- und Gehaltskosten, Lohn- und Gehaltsnebenkosten, Zuschläge, lohngebundene und lohnabhängige Kosten, sonstige Sozialkosten, Gemeinkosten, Wagnis und Gewinn,
der Verrechnungssatz für das Gerät umfasst sämtliche Aufwendungen für den Betrieb, Gemeinkosten, Wagnis und Gewinn, ein Abbauhammer, Masse im Betriebszustand bis 20 kg.
Menge: 8,000 h
- 3,200, Kostenverteilung: Kanal
- 2,400, Kostenverteilung: Straße
- 2,400, Kostenverteilung: TW

**01.11.0009 Abbruchhammer**
STLB-Bau 2025-10 091
Abbruchhammer, einsetzen,
der Verrechnungssatz für die jeweilige Arbeitskraft umfasst sämtliche Aufwendungen wie Lohn- und Gehaltskosten, Lohn- und Gehaltsnebenkosten, Zuschläge, lohngebundene und lohnabhängige Kosten, sonstige Sozialkosten, Gemeinkosten, Wagnis und Gewinn,
der Verrechnungssatz für das Gerät umfasst sämtliche Aufwendungen für den Betrieb, Gemeinkosten, Wagnis und Gewinn.
Menge: 8,000 h
- 4,000, Kostenverteilung: Kanal
- 4,000, Kostenverteilung: TW

**01.11.0010 Pumpe Zubehör Bedienungspersonal bis 2kW**
STLB-Bau 2025-10 091
Pumpe einschl. Zubehör, mit Bedienungspersonal, einsetzen,
der Verrechnungssatz für die jeweilige Arbeitskraft umfasst sämtliche Aufwendungen wie Lohn- und Gehaltskosten, Lohn- und Gehaltsnebenkosten, Zuschläge, lohngebundene und lohnabhängige Kosten, sonstige Sozialkosten, Gemeinkosten, Wagnis und Gewinn,
der Verrechnungssatz für das Gerät umfasst sämtliche Aufwendungen für den Betrieb, Gemeinkosten, Wagnis und Gewinn, Leistung bis 2 kW.
Menge: 8,000 h
GW_XX 501: TW

**01.11.0011 Liefern Beton C20/25**
Liefern von Stoffen frei Verwendungsstelle,
Beton, C 20/25
Kleinmengen zur Sicherung von Spartenquerungen etc.
Menge: 10,000 m3
- 5,000, Kostenverteilung: Kanal
- 5,000, Kostenverteilung: TW

USt %: 19,00
